# Hönebach
Angebotsaufforderung (GAEB DA XML 3.2, DA83)
Währung: EUR
Erstellt mit: GKPro-Server v10.4.36 T&T Datentechnik GmbH, GAEB-Konverter 10, 13.05.2026

## Hönebach Modernisierung der Winterdienstanlage
Datum: 13.05.2026

### 01 Allgemein

#### 01.01 Baustelleneinrichtung

*Hinweis: FU-Erklärung*
Es ist vor der Abnahme eine Fachunternehmererklärung / Bescheinigung
einzureichen, die bestätigt, dass die Ausführung mit den geprüften Ausführungsplänen übereinstimmt.

**01.01.0010 Baustelle einrichten räumen**
STLB-Bau 2024-10 000
Baustelle
für sämtliche, in der Leistungsbeschreibung aufgeführten Leistungen
einrichten und räumen.
Menge: 1,000 St
DIN276_2018: 591

**01.01.0020 Mobile Toilette aufstellen räumen**
STLB-Bau 2024-10 000
Mobile Toilette
mit Handwaschbecken,
mit Urinal,
mit Seifenspender, mit Papierhandtuchhalter,
aufstellen, unterhalten und räumen.
Menge: 1,000 St
DIN276_2018: 591

**01.01.0030 Bauzaun H 2 m aufstellen vorhalten räumen**
STLB-Bau 2024-10 000
Bauzaun liefern, aufstellen, vorhalten und räumen.
Die Lage wird in der Örtlichkeit festgelegt.
Leistungsbeschreibung:
- Bauzaun standsicher aufstellen
- Anschlüsse an bestehende Absperrungen
- Zaunoberkante über Oberfläche Gelände ca. 2,00 m
- Zaunverbindungen mit Bauzaunschellen
- Bauzaun ggf. umsetzen
- Bauzaun für die Dauer der Bauzeit vorhalten
- Bauzaun räumen
Menge: 50,000 m
DIN276_2018: 211

**01.01.0040 Baustromverteiler aufstellen**
Der Auftragnehmer stellt einen Baustromverteiler für die Dauer der Bauzeit zur Nutzung auf.
Nach den technischen Anschlussbedingungen des zuständigen EVU, ist der Baustromverteiler durch einen zugelassenen Fachbetrieb anzuschließen.
Für die Dauer der Bauzeit Nutzung der verschiedenen Gewerke.
Der Auftragnehmer hat seinen Baustrom über Zwischenzähler selbständig zu ermitteln und mit dem Bauherrn / Versorger abzurechnen.
Nach Beendigung der Bauzeit den Baustromverteiler von der Baustelle entfernen.
Menge: 1,000 St

**01.01.0050 Gestellung eines Schnurgerüstes**
Schnurgerüst lückenlos rings um die Baugrube,
standsicher verstrebt, aufstellen, einschl.
Achsvermessung. Die durchgehend angeordneten
Horizontalbohlen zum Einschneiden für den
Geometer müssen absolut waagerecht und
mindestens 1,00 m über Gelände angebracht
werden. Während der Bauzeit sichern, unterhalten
und nach Beendigung der Baumaßnahme entfernen.
Menge: 1,000 St

#### 01.02 Zusätzliche Leistungen

*Hinweis: Bestandszeichnungen*
1. Ziel der Einmessung ist es, die Lage der Rohrleitungen, Kanäle und Kabel zu dokumentieren.
Die Leitungen müssen so eingemessen werden, dass sie eindeutig in die Bestandszeichnung
eingearbeitet werden können.
Für die Bemaßung sind dauerhafte, örtlich gut sichtbare und eindeutig identifizierbare Bezugspunkte zu benutzen,
die ein schnelles Wiederauffinden der Leitungen ermöglichen.
Die Einmessung erfolgt grundsätzlich am geöffneten Graben und nach Beendigung der Montagearbeiten.
Als Nachweis für die Abrechnung sind separate Aufmaße zu den Ordnungsziffern zu erstellen.

**01.02.0010 Bestandszeichnungen**
Nach Fertigstellung der Maßnahme ist der Maßnahmenbereich vermessungstechnisch zu erfassen.
Alle im Zuge der Bauarbeiten erneuerten, veränderten und angepassten Anlagen sind aufzunehmen und
in den Bestandsplan einzutragen.
Die Punkte sind in der Lage mit 3,0 cm und in der Höhe mit 1,0 cm Genauigkeit zu erfassen.
Die Daten sollen in Plänen dargestellt werden und dem AG als DWG- oder DXF-Datei mit Lagebezug
auf das UTM-Koordinatensystem nach ETRS 89 und Höhenbezug auf Normalnull übergeben werden.
Zur Erstellung des Bestandsplanes sind die Vorgaben der Richtlinie zur Anlage von Straßen,
Teil Vermessung (RAS-Verm) anzuwenden.
Es sind jeweils gesonderte Pläne zu erstellen für:
- alle verlegten Leitungen
- Oberflächen
Die Daten im Bestandsplan müssen folgende Anforderungen des AG erfüllen:
- Maßstab: wie Ausführungszeichnung
- alle im Zuge der Bauarbeiten erneuerten, veränderten und angepassten Anlagen und Leitungen sind
aufzumessen und in die Bestandspläne einzutragen
- es sind jeweils gesonderte Pläne für den Straßenbau und für die Leitungen zu erstellen
Anforderung Bestandsplan Oberflächen:
- Borde, Rinnen, Asphalt und Platten mit Angabe über Farbe, Material,
- Darstellung des angrenzenden Bestandes (Zufahrten, Hausnummer, Einfriedungen usw.).
Anforderung Bestandsplan Leitungen:
- Lage der Schächte
- Angabe der Bauweise (Materialien),
- Deckel- und Sohlhöhe der einzelnen Anschlüsse
- Schachtname nach Vorgabe des AG
- Kanalhaltungen mit Längen
- Materialangabe und Durchmesser
- Fließrichtung und Gefälle
Die Bestandspläne sind jeweils 3-fach in Papierform und digital (USB-Stick) im Datenformat
DWG oder DXF und als PDF dem AG zu übergeben.
Menge: 1,000 St
DIN276_2018: 762

**01.02.0020 Erstellen einer Dokumentation**
Es ist eine Dokumentation in 3-facher Ausfertigung in Papierform und digital auf einem USB-Stick zu übergeben.
Inhalt der Dokumentation ist auch eine Checkliste, aus der die regelmäßigen Pflegearbeiten des Personals auf der Liegenschaft hervorgeht.
Die Checkliste beinhaltet die Arbeiten sowie die erforderlichen Intervalle wie z. B. täglich, monatlich.
Die Liste ist durch das Personal im Ankreuzverfahren zu führen.
Die Dokumentation hat folgende Unterlagen zu enthalten:
- gesetzlich geforderte Nachweise, wie z. B. Fachunternehmererklärung,
Konformitätserklärungen, Prüfzeugnisse und Zulassungsbescheide
- Produktdatenblätter von allen verbauten Bauteilen
- Zulassungen für Trockenkupplung, Vergussmasse nach KIWA Norm
und sonstige Bauteile, die über eine Zulassung verfügen
- Erst- und Eignungsprüfung für Gussasphalt
- Nachweis der Verfugung nach KIWA Norm einschließlich Zulassungen
und Zertifikate gemäß WHG
- Nachweis der Überwachung des Beton.
- Nachweis der Erdung
- Nachweis des Blitzschutzes inklusive Blitzschutzbuch
- Übersichtsschaltpläne und Messprotokolle nach DIN VDE 0100-600
- Übersichtsfotos der Innenwände des Technikraums inkl. technische
Beschreibung der eingebauten Bauteile (Hersteller/Typ)
(Beispiel siehe Anlage)
- Betriebsanweisung gemäß § 14 GefStoffV und Betriebs- bzw
Sicherheitsanweisung für den Betrieb einer/mehrerer Pumpstation(en)
Diese Unterlagen sind dem Auftraggeber bzw. vom
Auftraggeber mit der Objektüberwachung beauftragten
Ingenieurbüro spätestens 14 Tage vor der Abnahme zu übergeben.
Die Unterlagen sind Bestandteil der Abnahme.
Sofern diese Unterlagen nicht vollständig zur Abnahme aus Gründen,
die der AN zu vertreten hat (z. B. gar nicht oder verspätet oder unvollständig
eingereichte Unterlagen), vorliegen, kann die Abnahme nach § 12 Nr. 3 VOB/B vom AG verweigert werden.
Menge: 1,000 St
DIN276_2018: 762

**01.02.0030 Sachverständigenabnahme (SVA)**
Abnahme durch einen Sachverständigen.
Die Benennung des Sachverständigen erfolgt durch den AN spätestens zur Vergabe.
Der Auftragnehmer gewährleistet:
- die Prüfung der PE-HD Leitungen auf Wasserdichtheit nach DIN EN 1610.
- Erforderliche Verankerungen und Rohrverschlüsse herstellen und beseitigen.
- Notwendigen Füllstoff liefern und ableiten,
- die Vollständigkeit der zur SVA benötigten Nachweise.
- die zeitnahe Übergabe der Unterlagen zur Prüfung durch den SV.
- eine mängelfreie Sachverständigenabnahme während der Bauphase und nach
der Fertigstellung sind folgende Leistungen durch einen anerkannten
Sachverständigen gem.. AwSV abzunehmen und protokollarisch aufzunehmen:
- Zuleitung zum Wasserspeicher
- Abfüllbereich mit Anschlussfugen und Entwässerungssystemen
- Solelagertank, Leckwarnvorrichtung, Solezapfstellen
- Der Auftragnehmer stellt dem Sachverständigen für die Durchführung der Prüfung eine ausreichende Menge an Wasser zur Verfügung.
- Aushändigung eines mängelfreien Protokolls
Festgestellte Mängel bedürfen einer Nachprüfung durch den Sachverständigen
Die daraus entstehenden Kosten werden nicht gesondert vergütet. Das Protokoll ist Bestandteil bei Abnahme der Gesamtleistung.
Menge: 1,000 St
DIN276_2018: 762

**01.02.0040 Statischer Lastplattendruckversuch**
Statischer Lastplattendruckversuch nach DIN 18134 als Kontrollprüfung durchführen, einschl. aller notwendigen Nebenarbeiten und erforderlichen Geräte. Der Versuch erfolgt auf Anordnung des AG und ist daher kein Versuch im Sinne der Eigenüberwachung.
Menge: 1,000 St

**01.02.0050 Gussasphaltprobe MA 11 S entnehmen**
Proben für Kontrollprüfungen, bestehend aus Probe
Gussasphalt nach Angabe des AG und gemäß DIN 1996
Blatt 2 entnehmen, Proben in Aluminium-Schale,
25 x 25 x 4 cm versandfertig verpacken und dem AG
übergeben.
Die Lage der Entnahmestelle wird im Baubereich durch
den AG festgelegt.
Eine Materialprobe besteht aus:
- 1x Probegefäß zur Aufnahme von Baustoffproben
- 1x Probegefäß zur Aufnahme für Kontrollprüfungen
- 1x Probegefäß zur Aufnahme für Rückstellproben
Probegefäße:
- Aluminium-Schale, 25 x 25 x 4 cm liefern
- Entnahmestelle durch AG im Baubereich
- Entnahme der Mischgutprobe in sauberen
Einweg-Aluminiumschalen
- versandfertige Verpackung erstellen
- Beschriftung gemäß Vorgabe
- Abgabe an den AG
Menge: 1,000 St

**01.02.0060 Asphaltproben entnehmen**
Proben von Asphalt für Kontrollprüfungen entnehmen, bestehend aus:
Probe Tragschicht AC TS 22 nach Angabe des AG und
gemäß DIN 1996 Blatt 2, die Proben versandfertig in
sauberen 10,0 l Eimern mit Stülpdeckel verpacken und
dem AG übergeben.
Die Lage der Entnahmestelle wird im Baubereich durch
den AG festgelegt.
Eine Materialprobe besteht aus:
- 1x Probegefäß zur Aufnahme von Baustoffproben
- 1x Probegefäß zur Aufnahme für Kontrollprüfungen
- 1x Probegefäß zur Aufnahme für Rückstellproben
Leistungsbeschreibung:
- Probegefäß = sauberer 10-l-Blecheimer mit dicht
schließendem Deckel
- Angabe Entnahmestelle durch AG im Baubereich,
- Entnahme der Mischgutprobe,
- versandfertige Verpackung erstellen,
- Beschriftung gemäß Vorgabe und Abgabe an den AG.
Menge: 1,000 St

**01.02.0070 Einweisung Betriebspersonal**
Nach erfolgter Inbetriebnahme erfolgt die Einweisung des Betriebspersonals. Im Rahmen dieser Einweisung werden alle Arbeitsabläufe erläutert, Störfälle simuliert und eine Checkliste im Ankreuzverfahren für das Bedienpersonal übergeben. Die Checkliste wird vom Bedienpersonal geführt und regelt die jeweilige Servicearbeit und den erforderlichen Zeitabschnitt. In die Funktion und Bedienung wird eingewiesen, für
- die Soletechnik
- das Streustoffsilo
Die durchgeführte Einweisung ist zu protokollieren und vom Betreiber schriftlich zu bestätigen.
Menge: 1,000 St

### 02 Aufbruch- und Abbrucharbeiten

#### 02.01 Aufbrucharbeiten

**02.01.0010 Pflasterdecke mit Bettung aufbrechen, laden und entsorgen**
Pflasterdecke mit Bettung aufbrechen und aufnehmen, Art = Betonpflaster Univerbund
10 cm.
Die Aufbruchtiefe gilt ab OF Pflaster.
Bettung aus Sand. Gesamtaufbruchtiefe ca. 80 cm.
Pflaster mit Bettung aufnehmen,das Aufbruchmaterial
in Eigentum des AN übernehmen, von der Baustelle
entfernen und nach Wahl des AN entsorgen.
Entstehende Kosten sind einzurechnen..
Menge: 26,000 m2

#### 02.02 Abbrucharbeiten

**02.02.0010 Verladesysteme demontieren**
Das vorhandene Verladesystem besteht aus zwei FS30 Solezapfstelle und beinhaltet folgende Komponenten:
An den vorhandenen FS 30 Solezapfstellen sind nachfolgende Komponenten zu demontieren:
- Verladeschlauch rückbauen und entsorgen
- Kupplung rückbauen und seitlich lagern
- Grenzwertgeberkabel inkl. Halterung rückbauen und entsorgen
- Fernbetätigung rückbauen und entsorgen
Nach dem Abfallschlüssel der Abfallverzeichnis-Verordnung bzw. nach Wahl des AN sind die anfallenden Stoffe zu entsorgen und mit den Entsorgungsgebühren in die Position einzurechnen. Ein Entsorgungsnachweis hierzu ist der Schlussrechnung beizufügen.
Menge: 2,000 St

**02.02.0020 Die vorhandenen Pumpen fachgerecht demontieren und seitlich lagern**
Die vorhandenen FS 30 Solepumpstationen fachgerecht demontieren und seitlich lagern.
Diese werden der Meisterei im Anschluss für Reservezwecke übergeben.
Menge: 2,000 St

**02.02.0030 Schaltschrank Salzförderanlage rückbauen und entsorgen**
Schaltschrank mit Unterverteilung für Salzförderanlage rückbauen und entsorgen.
Die Bestehende Salzförderanlage wird stillgelegt und außer Betrieb genommen.
Der bestehende Schaltschrank mit Unterverteilung ist zu demontieren und fachgerecht zu entsorgen. Die Maße sind ca: 0,80 x 1,50 x 0,30 m.
Die bestehenden Stromversorgungskabel sind zu sichern und dienen als Stromversorgung für die Unterverteilung im neuen Technikraum.
Menge: 1,000 St

**02.02.0040 Anlagen/- Geräteschränke demontieren**
Der Anlagen und Geräteschrank für die vorhandene Solepumpentechnik
wird rückgebaut und seitlich gelagert.
Stromkabel sind zu sichern.
Menge: 1,000 St

### 03 Holzkonstruktionen

#### 03.01 Technikraum

**03.01.0010 Elektroinstallation Technikraum herstellen**
Die Stromzufuhr für die Beleuchtung, Installation
der Schalter und Steckdosen für den Technikraum
ist von der Unterverteilung im Technikraum
herzustellen. Die Lage der Beleuchtungskörper,
Steckdosen und Kabellängen sind der
Ausführungszeichnung zu entnehmen. Eine hierfür
erforderliche Trassenführung ist durch den AN zu
erstellen und wird nicht gesondert vergütet. Alle
freiliegenden Kabel sind in glatten, starrem PVC-
Montagerohr zu verlegen.
Lieferung und Montage von:
- 1 St Steckdose 230 V für Elektrowandkonvektor, extra abgesichert
- 2 St Steckdosen 230 V unbelegt
- 1 St 0-I Schalter
(Innenbeleuchtung)
- 1 St LED Leuchten 24W (gesonderte Vergütung)
- 1 St 0-I- Auto-Schalter (Außenbeleuchtung TR)
- 3 St LED Leuchten 36 W (Außenbeleuchtung Technikraum)
- 1 St. Bewegungsmelder (Außenbeleuchtung)
Menge: 1,000 St

*Hinweis: Technikraum*
Technikraum
Technik- und Bedienraum als Fertigteilgebäude aus
Holz liefern und aufstellen. Der Technikraum muss
dauerhaft für den Einsatz in salzhaltiger Luft
geeignet sein. Der frei stehende Baukörper dient
der Unterbringung der Anlagentechnik. Er ist mit
einem Frostwächter ausgerüstet. Somit ist eine
witterungsunabhängige Bedienung der Technik
und ein Schutz der empfindlichen Bauteile vor
Frost und Niederschlag gewährleistet. Der
Technikraum ist abschließbar und verhindert
Diebstahl und Beschädigungen der verbauten
Anlagetechnik durch Fremdpersonen. Alle
Stahlteile sind in Edelstahl V4A zu verbauen.
Der Technikraum erhält kein Fenster
Die Eingangstür ist aus Stahl auszuführen.
Bauartbeschreibung:
1. Wandaufbau
Holzrahmenbauwand, U < 0,50W/mK, bestehend aus:
- Stiele, Schwellen und Rähme aus Kantholz/
Konstruktionsvollholz nicht sichtbar
Nadelholz C24
- Beplankung innen Siebdruckplatten geschraubt
- Dicke und Befestigung nach statischer
Erfordernis
- Dämmung aus Mineralfaser, Stärke min. 80 mm,
WLG 040, Anwendungstyp WH nach DIN 4108-10,
Brandschutzklasse A2 (DIN 4102)
- Einbau einer lichtbogenfesten Unterlage mit
seitlichem 15 cm Überstand bei allen
Elektroinstallationen im Bereich der
Unterverteilung von OK Dach - OK Boden auf die
Innenwand montieren (Fibersilikatplatte)
- Befestigungsmittel in Edelstahl V4A,
Werkstoff- Nr.: 1.4401
- Befestigungspunkte an den Innenwänden für die
Anlagentechnik mit ausreichender Festigkeit
- Wärmegedämmte Rohrdurchführungen für die
Soleleitungen in den Seitenwänden
- Alle Fugen mit Dichtungsmasse schließen und
bearbeitete Kanten versiegeln
2. Außenseitiger Wandabschluss
- diffusionsoffene Unterspanbahn winddicht
ausgeführt
- Traglattung Nadelholz C24, 30/50 mm²
- Boden-Deckel-Schalung in Lärche aus
Profilbrettern verkleiden,
Fertigstärke ca. 20 mm
- Bodenschalung 140 mm breit
- Deckelschalung 92 mm breit
- Befestigungsmittel aus Edelstahl V4A,
Werkstoff- Nr.: 1.4401
3. Bodenaufbau
Verkehrslast 2,50 kN/m². Ausreichender Abstand
zur befestigten Fläche ca. 10 cm - 15 cm.
Balkendecke, U < 0,50 W/mK, bestehend aus:
- Auflagerpunkte aus Edelstahl V4A,
Werkstoff- Nr.: 1.4401
- Tragbalken aus Kantholz /
Konstruktionsvollholz nicht sichtbar in
Nadelholz C24, zwischen den Balken
- Dämmung aus Mineralfaser, Stärke 80 mm WLG 040
- Brandschutzklasse A2 (DIN 4102)
- obere Beplankung aus Siebdruckplatten 27 mm
- Dämmung zwischen den Balken aus Mineralfaser,
Stärke 80 mm, WLG 040, Brandschutzklasse A2
(DIN 4102)
- Befestigungsmittel in Edelstahl V4A,
Werkstoff- Nr.: 1.4401
- untere Beplankung aus Siebdruckplatten
- Bodenausschnitt zur Aufnahme der Medien
(Wasser, Strom und Leerrohre). Die Kosten
für das Durchführen und Sichern der Leerrohre
und Leitungen werden nicht gesondert vergütet.
Die Einführung, die genaue Anzahl der
Leitungen, sowie die Aussparungen sind der
Ausführungszeichnung zu entnehmen. Leerrohre
ohne Medien sind fachgerecht zu schließen und
unterhalb der Abdeckung zu kürzen. Die hieraus
entstehenden Kosten sind in die Position
einzurechnen und werden nicht gesondert
vergütet.
- Wärmegedämmte Leitungsdurchführungen im Boden
für Versorgungsleitungen
- Fußbodenbelag: Siebdruckplatten
- Abschluss Sockelleiste
- Fugen luftdicht mit Dichtungsmasse schließen
- bearbeitete Kanten versiegeln
4. Dachaufbau
Schneelast: max. sk = 2,75 kN/m² (nach DIN 1055-5)
- Dachform Pultdach mit 10° Gefälle,
U < 0,50 W/mK;
- Tragkonstruktion Kant-/ Konstruktionsvollholz
nicht sichtbar in Nadelholz C24
- untere Beplankung aus Multifunktions- oder OSB-
Platten mit Nut und Feder, sichtbar geschraubt
auf Konterlattung, Dicke und Befestigung nach
statischer Erfordernis
- Dampfsperre aus PE Folie
- Hinterlüftete Zwischensparrendämmung aus
Mineralfaser, Stärke min. 80 mm, WLG 040,
Anwendungstyp DZ nach DIN 4108-10,
Brandschutzklasse A2 (DIN 4102)
- Oberseitige Beplankung aus Baufurniersperrholz
(DIN 68705-3) min. 18 mm auf Sparren genagelt
- Zweiteilige Dachhaut mit aufgenagelter Dachpappe
und darauf aufgeschweißter Bitumenbahn mit
darauf aufgebrachten ALU Trapezblech
seewasserresistent einschl. Lattung
- Allseitiger Abschluss des Dachüberstandes mit
gekantetem Edelstahlblech

- Traufentwässerung über Dachrinne und Fallrohr DN 50 mm aus Edelstahl V4A,
Werkstoff- Nr.: 1.4401
5. Eingangstür
- wärmegedämmte einflügelige Stahltür, doppelwandig, mit Mineralwolle ausgefüllt
- ohne Glasausschnitt
- Größe ca. : B/H: 0,98 m x 1,98 m
- nach innen aufgehend, DIN rechts
- Türblattstärke: 62 mm
- Oberfläche: verzinkt, pulverbeschichtet und
grundiert, Farbton anthrazit
- Einsteckschloss
- Sicherheitsprofilzylinder
- Sicherheitswechselgarnitur ES1, Edelstahl
- Widerstandsklasse RC2
- Blockzarge mit umlaufender Gummidichtung
- Beschläge in Edelstahl, PZ vorgerichtet
- Edelstahl-Eingangsschwelle
- Außenbereich unter der Türe in Edelstahl
ausgeführt als Anstoßschutz
- Wasserableitblech über der Tür aus
Edelstahl V4A, Werkstoff- Nr.: 1.4401
6. Lüftung
- 1 Stück Wandlüfter zur Zwangslüftung
- max. Förderleistung 90 m³/h
- Betriebsspannung 220 V
- max. Leistungsaufnahme 14 W
- mit Hydrostat zur Regelung
- inkl. Anbindung, Montage, Durchgangsrohr und
Außenabdeckklappe aus Kunststoff
7. Elektroinstallation
7.1. Beleuchtung Technikraum (innen):
- 1 Stück LED-Leuchte 24 Watt IP 65 mit
Schutzrohrreflektor, z. B. Fabrikat Norka
oder gleichwertig, raumstrahlend
inkl. Leuchtmittel und Befestigungsmaterial
- 1 Schalter 0-1
- 1 Stück 2-fach Schukosteckdose 230 V
- Hauptverteilung mit Vorsicherungen IP 54
schutzisoliert, Gehäuse in Kunststoff
- FI Schutzschalter 0,03 Ampere mit ausreichend
Sicherungsautomaten
- 1 Stück Schukosteckdose 230V für Heizung 2 KW,
- Sicherung Heizung separat
- 1 Stück Elektrowandkonvektor 2 KW (E-Heizung)
mit stufenlosem Temperaturfühler und Thermostat,
für Feuchträume geeignet und gegen Spritzwasser
zu schützen (fertig montiert)
7.2. Beleuchtung Technikraum (außen):
Am Technikraum & Abstellraum sind an den vier Außenseiten je eine
LED Leuchte vorzusehen. Die Leuchten werden durch
drei am Technikraum und Lagerraum angebrachten Bewegungsmelder
geschaltet.
- 4 Stück LED Schutzrohr-Reflektorleuchte 36 Watt
z. B. Fabrikat Norka oder gleichwertig,
inkl. LED Leuchtmittel und Befestigungsmaterial
- IP-Schutzgrad aller Leuchten und Installationen
nach DIN VDE 0470 Teil 1, EN 60529, IEC 529.
- 1 Schalter 0-1-Auto im Technikraum
- 3 Stück Bewegungsmelder
- Absicherung über die Unterverteilung im
Technikraum
8. Blitzschutzpotentialsteuerung:
Blitzschutzanlage nach DIN EN 62305 VDE V 0185-350
und Potentialsteuerung zur Vermeidung von
Schrittspannung, liefern und montieren, inkl.
Messungen und Prüfbuch.
Folgende Leistungen sind zu inkludieren:
- Erdungsband aus FI 35x3, Edelstahl V4A,
Werkstoff- Nr.: 1.4401 liefern, verlegen
- Rundstahlanschlussleitungen am Technikraum
anschließen
9. Rohrleitungs- und Aufstellplan
Grundlage der zusätzlichen Öffnungen in Außenhaut
und Boden ist der vom AN zur Freigabe vorgelegte
Rohrleitungs- und Aufstellplan. Selbständiges
Herstellen und Durchbohren von Öffnungen in Wände
und Boden des Technikraumes ist nicht zulässig und
bedarf der Zustimmung durch den AG.
10. Weiterhin ist zu beachten:
- Die ausgeschriebenen Steckdosen müssen unbelegt
und frei zugänglich sein

- Der Auslauf der Dachentwässerung hat an das Entwässerungssystem zu erfolgen
- Es wird darauf hingewiesen, dass die Versorger
fest zugewiesene Anbau-/ Aufstellflächen haben.
Diese Vorgabe ist dem Ausführungsplan zu
entnehmen und für die eigenen Leistungen zu
berücksichtigen.

**03.01.0020 Technik- und Bedienraum aus Holz**
Technikraum als Fertigteilgebäude aus Holz
liefern, ebenflächig auf die 4 Fundamente
aufstellen und ausrichten. Die Position des
Technikraumes sowie die die Anordnung der Tür
ist der Ausführungszeichnung zu entnehmen.
Der vorhandene Höhenausgleich ist mit
(nichtrostend) witterungsbeständigen
Ausgleichsplatten auszurichten.
Alle Stahlteile sind in Edelstahl V4A,
Werkstoff- Nr.: 1.4401, auszuführen.
Der Technikraum dient zur Unterbringung folgender
Anlagentechnik:
- Solepumpentechnik
- Soleerzeuger mit Solepumpe
- Leckwarnvorrichtung
- Unterverteilung
- Wasseranschluss
- Wasserverteilersystem
- SP-Steuerung
Der Technikraum steht auf den Betonfundamenten
Die Steighöhe von OK Pflaster zu
OK Fußboden Technikraum beträgt 18 cm.
Dieser Bereich ist umlaufend mit einem Lochblech
als Nagerschutz zu verkleiden und am
Technikraum zu befestigen.
Anforderungen:
- Außenmaße ca: L/B/H: 4,5/2,30/2,60 m
- Außenwand Holzart Lärche
- Senkrechte Boden-Deckel-Schalung
- Befestigung: Edelstahlverbindungsmittel
V4A, Werkstoff- Nr.: 1.4401, geschraubt
- Innenwand Siebdruckplatten 18 mm
- Die Anordnung der Tür ist der
Ausführungszeichnung zu entnehmen
- Potentialausgleich zur Vermeidung von
Schrittspannung herstellen
- Verbindung des Technikraumes an Erdungsband
mit Tiefenerder
- Es ist eine lichtbogenfeste Unterlage mit
seitlichem 15 cm Überstand bei allen
Elektroinstallationen im Bereich der
Unterverteilung von OK Dach bis OK Boden
zu montieren (Fibersilikatplatte)
- Allseitiger Abschluss des Dachüberstandes mit
gekantetem Edelstahlblech V4A,
Werkstoff- Nr.: 1.4401
- Bodenaussparung für Einführungen herstellen
und fachgerecht schließen
- Rohrleitungs- und Aufstellplan zur Freigabe dem AG vorlegen
- Traufentwässerung über Dachrinne und Fallrohr
- Material Dachrinne und Fallrohr aus Edelstahl
- Elektroinstallation
- Wandlüfter zur Zwangslüftung
- Elektrowandkonvektor 2 KW (E-Heizung)
- Beleuchtung innen:
1 Stück LED Schutzrohr-Reflektorleuchte 24 W,
z. B. Norka, Typ Brünn oder gleichwertig
- Beleuchtung außen:
3 Stück LED Schutzrohr-Reflektorleuchte 36 W,
z. B. Norka, Typ Fulda oder gleichwertig
- als Anstoßschutz Boden Eingangstür in Edelstahl
V4A, Werkstoff- Nr.: 1.4401
Alle beschriebenen Leistungen sind einschließlich
Lieferung, Montage der Materialien und
E-Anschluss in die Position einzurechnen und
werden nicht gesondert vergütet.
Gesonderte Vergütung erfolgt für:
- Anschluss an die Entwässerungsleitung
- Lieferung und Montage des Feuerlöschers
- Lieferung und Montage der Augenspülflaschen
- Lieferung und Montage der Eckschutzschienen
Menge: 1,000 St

**03.01.0030 Fundamente für den Technik- und Abstellraum**
Fundamente als Auflagerfläche und Befestigung für
den T-Raum bzw. Abstellraum aus Beton C25/30, Expositionsklasse
XF1, nach DIN EN 206-1 in Verbindung mit DIN 1045
herstellen.
Es sind in diese Position einzurechnen:
- 8 Einzelfundamente aus Beton
- Fundamentmaße: L/B/H: ca 0,40/0,40/0,60 m
- Kosten für die Schalarbeiten
- die erforderlichen Erd- und Planumsarbeiten
- höhenmäßiges und lagemäßiges Einbauen
- von OK Pflaster bis OK Fußboden Technikraum + 18 cm
- Fundamente nicht auf Leitungen setzen -
Menge: 8,000 St

**03.01.0040 Anschluss des Hauptkabels**
Elektroanschluss durch zugelassenen Fachbetrieb an die neue Unterverteilung im Technikraum herstellen.
Kabel, bauseitig in den Technikraum verlegt und an Unterverteilung anschließen, einschl. aller Form- und Verbindungsteile.
Menge: 1,000 St

**03.01.0050 Einsparte Hauseinführung Da 110 liefern und einbauen**
Material für die beschriebenen Leerrohrsysteme liefern und in beschriebener Reihenfolge einbauen und justieren.
Die Lage und die genaue Anordnung für den Einbau ist der Ausführungszeichnung zu entnehmen.
Eine Einführung besteht aus einem Kabuflex Bogen SD DN 100/DA 110, 90° R = 1,00 m einschl. Mehrlänge von 2,00 m. Die Muffe des SD Bogen schließt 10 cm über FF Boden des Technikraumes ab.
Unbelegte Einführungen sind mit einem Endstopfen SD zu schließen.
1-Sparten Einführung als runde Ausführung,
bestehend aus:
- 1 Stück Rohbauteil Da 110 liefern einbauen
- 1 Stück biegesteifes Mantelrohr Da 110, L= 6,00 m
- 1 Stück Erdspieß
- 1 Stück Dichtungseinsatz zur flexiblen
Abdichtung von Leitung mit Da 20 bis Da 63
- inkl. Erd- und Schalarbeiten
- Zuweisung 1:
Wasserleitung für Frischwasserzuführung - Da 63
- Zuweisung 6:
Zuleitung Strom DN 100
Mediendurchführung 1-Sparte:Hersteller/Typ '...................................' vom Bieter einzutragen
Menge: 2,000 St

**03.01.0060 Hauseinführung 4-Sparten liefern und einbauen**
Material für die beschriebenen Leerrohrsysteme liefern und in beschriebener Reihenfolge einbauen und justieren.
Die Lage und die genaue Anordnung für den Einbau ist der Ausführungszeichnung zu entnehmen.
Eine Einführung besteht aus einem Kabuflex Bogen SD DN 100/DA 110, 90° R = 1,00 m einschl. Mehrlänge von 2,00 m. Die Muffe des SD Bogen schließt 10 cm über FFBoden des Technikraumes ab.
Unbelegte Einführungen sind mit einem Endstopfen SD zu schließen.
Die Sparte ist gemäß Ausführungszeichnungen
auszulegen für:
- Zuweisung 2:
Leerrohr DN 100 für Frischwassereinspeisung
- Zuweisung 3:
Leerohr DN 100 für Strom und Steuerkabel
- Zuweisung 4:
Leerohr DN 100 für Pumpleitung Tauchpumpe
- Zuweisung 5:
Leerohr DN 100 unbelegt, mit Zugdraht (Anfang + Ende verschließen)
4-Sparten Einführung als Reihe-Ausführung,
bestehend aus:
- 1 Stück Rohbauteil 4-Sparten liefern und einbauen
- 4 Stück Kabelschutzrohre Da 90, je L=6,00 m
- 4 Stück Übergangsmuffen Da 90 - Da 110
- 1 Stück Erdspieß
- 1 Stück Dichtungseinsatz für Rohbauteil
- Abdichtungen der einzelnen Zuweisungen
- 1 Stück Mantelrohrendstopfen
- 1 Stück Endstopfen zur Abdichtung des
Mantelrohrs im Erdreich
- inkl. Erd- und Schalarbeiten
Mediendurchführung 4-Sparten:Hersteller/Typ '...................................' vom Bieter einzutragen
Menge: 1,000 St

**03.01.0070 Aussparung herstellen**
Herstellen einer Aussparung im Betonpflaster für eine fachgerechte Einführung der Leerrohre in den Technikraum.
Die Ausführung der Aussparung ist dem Leitungsplan zu entnehmen.
Leistungsbeschreibung:
- Aussparung einfassen mit Betontiefbord
Maße inkl. Betontiefbord: 1,3 x 0,5 m
- Trennschnitte sind einzurechnen
- Aufnahme der Einführungen
- Sicherung der Einführungen / Leerrohre
- einschl. der erforderlchen Erd- und Nebenarbeiten
Alle beschriebenen Arbeiten inkl. Lieferung von Einbaumaterial sind in die Position einzurechnen und werden nicht gesondert vergütet.
Menge: 1,000 St

**03.01.0080 Aussparung schließen**
Nach dem Einführen und der Ausrichtung der Leerrohre ist die Aussparung vom Technikraum aus zu schließen.
Der Leerraum um die Rohre ist fachgerecht mit einem Füllmaterial nach Wahl des AN, vollflächig zum Schutz gegen Nager, zu schließen.
Der obere Abschluss ist mit einer Estrichschicht oder ähnlichem, nach Wahl des AN, bündig mit OK Fußboden herzustellen.
Menge: 1,000 St

**03.01.0090 Wasserschieber versetzen**
Der bestehende Wasserschieber (Hydrant), Unterflur ist freizulegen und ca. 6,00 m zu versetzen.
Inklusive: Aller Erdarbeiten sowie der erforderlichen Wassserleitung,
Alle Anschlussstücke und Verbindungsleitungen sind einzukalkulieren.
Menge: 1,000 St

**03.01.0100 Beheizbarer Behälter inkl. Augenspülflaschen**
Beheizbarer Behälter für die Lagerung der
Augenspülflaschen inkl. Augenspülflaschen liefern
und gemäß Ausführungszeichnung im Außenbereich
des Technikraumes anbringen, einschl. Montage und
Kabelverlegung.
Der Standort von beheizbarem Behälter mit
den Augenspülflaschen ist durch ein Piktogramm
bzw. durch ein Rettungszeichen E006
"Augenspüleinrichtung" gemäß
Arbeitsstättenregel - ASR A1.3 "Sicherheits-
und Gesundheitsschutzkennzeichnung" zu
kennzeichnen. Der Elektrische Anschluss erfolgt
über die Unterverteilung im Technikraum.
Frostsicherer beheizter Augenspülschrank aus
Edelstahl mit Fenster aus Sicherheitsglas.
Schutzart IP 65, zur Aufbewahrung von 2 gefüllten
Augenspülflaschen.
Durch einen Regelthermostat sinkt die Temperatur
innerhalb des Wandbehälters nicht unter 20 °C.
Anschlussfertig verdrahtet. Anschlussdaten 230 V.
Lieferung und Montage des Augenspülschrankes
inkl. zwei gefüllten Augenspüllflaschen
( 2 x 500 ml) sind in die Position einzurechnen
und werden nicht gesondert vergütet.
Abmessungen:
H/B/T : ca. 520 x 430 x 230 mm
beheizbarer Behälter:Hersteller/Typ '...................................' vom Bieter einzutragen
Menge: 1,000 St

**03.01.0110 Verteilerschrank liefern und montieren**
Verteilerschrank liefern und im Technikraum montieren.
Potentialausgleich mit Tiefen-oder Staberder aus
V4A Edelstahl herstellen.
Bestücken, verdrahten, liefern und montieren einer
AP-ISO-Verteilung im Stahlblechschrank mit Tür,
IP 44 bestehend aus mindestens:
- Einspeise- und Abgangsklemmen
- 1x NH00 Sicherungslasttrenner
- 1x Überspannungsschutz als Kombi-Ableiter entsprechend der Netzform Klasse 1+2
- 1x Drehstromzähler 80A direkt
- 6x FI-Schutzschalter (Geräte, Beleuchtung etc.)
- Bemessungsstrom 40 A
- Bemessungsfehlerstrom 30 mA
- Bemessungsbetriebsspannung 400 V AC/250 V
- 1x FI-Schutzschalter als Reserve
- Bemessungsstrom 40 A
- Bemessungsfehlerstrom 30 mA
- Bemessungsbetriebsspannung 400 V AC/250 V
- 10x LS-Schalter
- Auslösecharakteristik B
- Bemessungsspannung 400 A
- Bemessungsstrom 16 A
- 2x LS-Schalter B16A 2 pol als Reserve
- Auslösecharakteristik B
- Bemessungsspannung 400 A
- Bemessungsstrom 16 A
- sämtliche Abgänge komplett verdrahten auf Reihenklemme inkl. Sicherungseinsätze
- einschl. Klein-, Klemm- und Verdrahtungsmaterial
- einschl. Beschriftungsmaterial
- einschl. Kabelverschraubungen
- einschl. Schaltplanerstellung CAD
- einschl. Messprotokolle nach DIN VDE 0100-600
Alle beschriebenen Arbeiten inkl. Lieferung von Einbaumaterial sowie die Montage sind in die Position einzurechnen und werden nicht gesondert vergütet.
Verteilerschrank:Hersteller/Typ '..........................................................................' vom Bieter einzutragen
Menge: 1,000 St

**03.01.0120 Eckschutzschienen**
UV-beständige Eckschutzschienen für eine dauerhafte Befestigung im Außenbereich mit Reflektionswarneffekt durch reflektierende Streifen liefern und gemäß Zeichnung mit Befestigungsmaterial (4 Dübel und 4 Schrauben) an die Betonfundamente montieren.
Die Höhenlage wird vor Ort festgelegt. Maße: Höhe 900 mm, Schenkellänge 95 mm, Stärke 35 mm.
Hersteller/Typ '....................................' vom Bieter einzutragen
Menge: 2,000 St

**03.01.0130 Feuerlöscher mit Schutz liefern und montieren**
Feuerlöscher 6 kg inkl. eines salzresistenten Gehäuse (für Außenaufstellung) liefern und am Technikraum & Lagerraum nach Angaben des AG montieren.
Der Standort des Feuerlöschers ist durch ein Piktogramm bzw. durch das Brandschutzzeichen F001 "Feuerlöscher"
Brandschutzzeichen gemäß Arbeitsstättenregel- ASR A1.3 "Sicherheits- und
Gesundheitsschutzkennzeichnung" zu kennzeichnen.
Anforderungen:
- Pulverlöscher 6 kg
- Konzipiert und ausgelegt nach EN 3
- Leistungsklassen/Ratings 34 A, 233 B und C
- Löschmitteleinheiten (LE) 10
- Druckhebel-Armatur
- mit Steigrohr
- Aufladegerät
- 1-Griff-Bedienung
- innenliegende CO2 - Druckgasstahlflasche
- Gefüllt mit EURO-TROXIN S (ABC)
- Maße: H/B/T: 62/32/21 cm, Ø 16 cm
- Schutzkasten für 6 kg Feuerlöscher
- Oberteil aus glasklarem Kunststoff
- witterungs- und temperaturbeständig (-20°bis + 60°C)
- gemäß ZH1/201 und GUV 10.10
Feuerlöscher:Hersteller/Typ '..................................' vom Bieter einzutragen
Menge: 2,000 St

#### 03.02 Streustoffsilo

*Hinweis: Streusalzsilo*
Streusalzsilo
Streusalzsilo aus glasfaserverstärktem
Kunststoff (GFK) mit einem Fassungsvermögen von
ca. 50 m³ zur Lagerung von Streusalz liefern
und montieren.
Direkt unter dem Silo wird ein Soleerzeuger
aufgestellt, der vom Silo mit Salz befüllt wird.
Beschreibung des Streustoffsilos von
Buchstabe A - C.
A 1. Streusalzsilo
Konstruktion:
GFK-Streusalzsilo aufgelagert auf einem
Unterbau aus feuerverzinktem Stahl.
Silozylinder:
Der Zylinder besteht aus glasfaserverstärktem
Kunststoff auf Basis von ungesättigtem
Polyesterharz und hochwertigem ECR-Glas,
Traglaminat hergestellt aus Ortophtalsäureharz
mit transparenter UV-stabilisierender
Reinharzschicht. Hergestellt im linearen
Wickelverfahren, Silokörper zylindrisch mit
leicht gewölbtem Dach, sehr glatten Innenwände,
nahtloser Übergang vom Zylinder zum konischen
Auslauf fugenlos und berstsicher.
Innenschutzschicht für lange Standzeiten und zur
sicheren Lagerung von Auftausalz. Gleitschicht
im Konus für erhöhte Austragssicherheit mit
Randverstärkung. Topcoat mit UV-Absorber, als
Witterungsschutz.
Optimierte Austragsöffnung, NW 400 für einen
konzentrierten Auslauf und geringeren
Wehverlusten. Bauartzulassung gemäß DIBT-
Verordnung, für Bautechnik vom Januar 2007 bis
Windlastzone 2 B, Erdbebenzone 0.
Unterbau:
Der Unterbau besteht aus verzinktem Stahl nach
statischer Berechnung und weist erhöhte statische
Standsicherheit auf, speziell für die erhobene
Anforderung im Straßen-Winterdiensteinsatz.
Stahlgüte S235 JRG2, Werkstoffnummer 1.0038 gemäß
europäische Norm für unlegierten Baustahl.
Alle Verbindungsmittel sind in Edelstahl V4A
auszuführen. Die Gewindeenden sind mit
Abdeckkappen zu versehen.
Beschichtung der Stahlstützen erfolgt:
- 3-fache Beschichtung der Stahlstützen nach
Korrosivitätskategorie C5-M lang nach
EN ISO 12944.
- 2-fache Grundierung mit Epoxidharz
- 1-facher Deckanstrich mit Polyurethan,
Farbton RAL 7016 anthrazitgrau.
- Grundlage des Korrosionsschutzes ist die
ZTV-KOR 2002
Eine Kalenderwoche vor Montagebeginn des
Stahlunterbaues sind die Nachweise des
Stahlschutzes einzureichen. Eine Montage ohne
Nachweis dieser Vertragsbedingung ist nicht
zulässig.
Befüllleitung:
Für die pneumatische Befüllung ist eine
Befüllleitung DN 100 aus Edelstahl V4A mit
Tankwagenanschluss vorgesehen.
Der Rohrbogen mit gleichbleibendem Radius hat
einen Mindestradius von 1349 mm. Der
Anschlussstutzen für das Lieferfahrzeug ist so
auszuführen, dass ein Winkel von ca. 30° in
Richtung Lieferfahrzeug integriert wird. Dieses
gewährleistet, dass der Schlauch des
Lieferfahrzeuges nicht von unten, sondern von
vorne, schräg angeschlossen wird. Eine
Verteilungseinrichtung aus Edelstahl V4A
ist am Ende der Befüllleitung für Fremdbefüllung
einzubauen.
Die Höhenlage der Verteilungseinrichtung muss so
gewählt werden, dass keine Überfüllung des Silos
erfolgen kann.
A 2. Erdungsband
Geschlossene Ringleitung aus FI 35x3 V4A (1.4401)
liefern und auf Fundamenterder hochkant verlegen.
Die im Beton eingebauten Erdungsfestpunkte an die
Ringleitung anschließen, inkl. der erforderlichen
Erdarbeiten.
A 3. Blitzschutzanlage
Blitzschutzanlage nach DIN EN 62305 VDE V 0185-350
liefern und montieren und an die Erdungsfestpunkte
anbinden, inkl. Messungen und Prüfbuch.
A 4. Fracht- , Montage- und Reinigungskosten
Fracht- und Montagekosten sind einzurechnen.
Die Kosten für das Reinigen des Arbeitsplatzes
und die ordnungsgerechte Entsorgung der Abfälle
ist in den EP der Position Silo einzurechnen und
wird nicht gesondert vergütet.
B 1. Geprüfte Statik
Geprüfte Statik für das Salzsilo ist durch
den AN zu erstellen. Die Prüfung der Statik
erfolgt durch einen vom AN beauftragten
Prüfstatiker. Die geprüfte Statik ist vor
Auftragsbeginn dem AG zur Freigabe vorzulegen.
C 1. Füllstandserfassung
Die Anforderungen der Füllstandserfassung sind
dem Hinweistext über die radargeführte
Füllstandmessung zu entnehmen.

**03.02.0010 Streusalzsilo liefern und anbauen**
Streusalzsilo aus GFK nach DIBT-Bauartzulassung
mit Stahlgestell nach folgenden Angaben
liefern und montieren, einschließlich Hebezeug.
Das Silo wird auf einer neuen Stahlbetonfläche befestigt.
Geforderte technische Daten:
Inhalt: ca. 50,00 m³
Silo-Innendurchmesser: ca. 3,50 m
Höhe mit Gestell: ca. 12,60 m
Austattungen:
- Silostatik nach Windlastzone gemäß
Neuverordnung vom Januar 2007
- Revisionsöffnung: mit Durchmesser von 540 mm
und mit einem Drehdeckel mit Durchmesser
von 620 mm
- Füllleitung, Stahl verzinkt DN 100 mit
Tankwagenanschluss
- Entlüftungsleitung DN 150-200
- Auslaufkonus zentrisch axial mit einem
Trichterwinkel von 60°
- Auslaufflansch DN 400
- Trichter - Gleitschicht
- DIBT Zulassung oder Einzelabnahme. Die Kosten
für eine Einzelabnahme sind zu inkludieren
und werden nicht gesondert vergütet
- Gestell aus Stahl feuerverzinkt
Vom Bieter anzugeben:
Nutzvolumen '.................................'

Durchmesser '..................................' m

Zylinderhöhe '..................................' m

Hersteller/Typ '....................................' vom Bieter einzutragen
Menge: 1,000 St

*Hinweis*
Fertigteilfundamente
1. Es können die Fundamentfüße nach Vorlage der
geprüften Statik in Ortbeton erstellt werden,
anschließend hat eine Bewehrungsabnahme vor der
Betonage zu erfolgen. Die Fundamentköpfe sind
als Fertigteile einzubauen.
2. Die Erdungsfestpunkte sind mit einer Abdeckkappe
zu schließen.
3. Der Bodenaushub oder evtl. erforderliche
Bodenverbesserung ist in die Position
einzurechnen.

*Hinweis*
Statik
Das Streusalzsilo und der Soleerzeuger werden
auf der vorhandenen Stahlbetonfläche positioniert
bzw. befestigt. Hierfür ist durch den AN für
die vorhandene Stahlbetonplatte zur Aufnahme des
Silos und des Erzeugers ein statischer Nachweis
auf Grundlage der bestehenden Statik zu führen.
Die Statik der bestehenden Stahlbetonfläche ist
dem Anhang beigefügt.

**03.02.0020 Geprüfte Statik Streusalzsilo**
Geprüfte Statik für das Salzsilo inkl. Fundamentplatte, ausgelegt für die Last von Streusalzsilo und Soleerzeuger, erstellen.
Die geprüfte Statik ist vor Auftragsbeginn dem AG zur Freigabe vorzulegen.
Für die statische Berechnung sind als Grundlage die Salzkennwerte von Schwedes und Schulze der Anlage zu entnehmen.
Weiterhin sind die Kennwerte und Grundlagen der DIN 16811-1 bei der statischen Berechnung zu beachten.
Menge: 1,000 St

**03.02.0030 Automatisch angesteuerter Rüttler**
Einen automatisch angesteuerten Rüttler
liefern und am Siloauslauf montieren.
Menge: 1,000 St

**03.02.0040 Elektrischer Dosierschieber**
Einen elektrischen Dosierschieber liefern und
am unteren Auslauf des Salzsilos montieren.
Der Schieber kommuniziert mit der SP-Steuerung
und bestückt den Soleerzeuger mit Salz aus dem
Silo. Endschalter für die Rückmeldung der
Positionen des Schieberblattes-Schieber AUF / ZU.
Anforderungen:
- Durchmesser ca. 200 mm
- Material Edelstahl V4A
- Hochleistungs-Linearmotor mit ca.
5.000 Newton Zugkraft
Menge: 1,000 St

#### 03.03 Zubehör Streustoffsilo

*Hinweis: Radargeführte Füllstandmessung*
Füllstandmessung für Streustoffsilo liefern und
montieren. Die Verwiegung erfolgt durch eine
kontinuierliche Füllstandmessung mittels
Radar-Messumformer.
Der Messkopf ist auf dem Silodach zu befestigen.
Die Messwerte entstehen durch die Erfassung von
Senden und Emfangen des reflektierten Impulses
von der Medienoberfläche.
Die Füllstandmessung muss folgende Eigenschaften
erfüllen/haben:
- Zweileiter-Technik für Messbereiche bis 100 m
- dauerhaft geeignet für den Einsatz in
salzhaltiger Luft
- Geeignet für die Füllstandmessung des
Streusalzes
- 78 GHz Hochfrequenz mit schmaler Strahlkeule
- Messwertausgang 4-20mA und HART
- Edelstahlgehäuse V4A
- Anpassung des Messwertes auf die Silogeometrie
durch Linearisierung des Füllstandsignals
direkt im Radarsensor
- Local Display Interface (LDI) für Programmierung
und Diagnose vor Ort
- Inkl. Edelstahlkonsole zur Montage des
Messkopfes auf dem Silodach sowie
Verstelldichtung zur Anpassung der Messsonde an
die Dachneigung
- Anzeige des Silofüllstands auf einem Display
an einem Technikraum neben dem Silo. Von hier
aus erfolgt auch die Spannungsversorgung der
Messanlage.
- Lieferung komplett mit passenden Speisetrennern
und sonstigen zum Betrieb notwendigen Bauteilen.
- Inbetriebnahme mit Programmierung der Messanlage
und Anpassung auf das Silo
- Integrieren in die neue Datenfernübertragung
DFÜ, einschl. Material und Montage
- Einweisung des Bedienpersonals

**03.03.0010 Füllstandmessung liefern und montieren**
Die Bestimmung des Füllvolumens erfolgt durch eine kontinuierliche Füllstandmessung mittels Radar-Messumformer.
Der Messkopf ist auf dem Silodach zu befestigen und muss dauerhaft für den Einsatz in salzhaltiger Luft geeignet sein.
Der Stromanschluss ist von der Unterverteilung im Technikraum herzustellen.
Auf die Anwendung von korrosionsfreien, UV-beständigen und salzresistenten Befestigungsmitteln ist zu achten.
Sämtliche Montagekosten, Fahrt- und Reisekosten und sonstige Aufwendungen sind in die Position einzukalkulieren und werden nicht gesondert vergütet.
Anforderungen:
- Füllstandmessung für Streusalz geeignet
- Messbereich: bis 100 m
- Prozessanschluss: Universal-Flachflansche aus rostfreiem Edelstahl
- Prozesstemperatur: -40 bis 200 °C
- Prozessdruck: bis zu 3 bar
- Genauigkeit: 5 mm
- Kommunikation: mA/HART
- 78 GHz Hochfrequenz mit schmaler Strahlkeule
- Grafisches Local Display Interface (LDI)
- Anzeige des Silofüllstands auf Display
einem Technikraum neben dem Silo.
- Integrieren in die neue Datenfernübertragung DFÜ
Hersteller/Typ '....................................' vom Bieter einzutragen
Menge: 1,000 St

**03.03.0020 Messwertanzeige**
Auswertelektronik mit Messverstärker für elektronische Füllstandsmessung liefern und im Technikraum einbauen.
Leistungsbeschreibung:
- EInbau in ein GFK Gehäuse
- im Technikraum montiert
- LC-Anzeige mit gut ablesbaren ca. 26 mm hohen Ziffern
- Skalierungsmöglichkeit zur Umrechnung des Prozentwertes in t oder m³ bezogen auf den Siloinhalt
- Schaltkontakt zum Anschluss einer Leer- bzw. Vollmeldung

Hersteller/Typ '...............................................' vom Bieter einzutragen
Menge: 1,000 St

**03.03.0030 Teleskopierbarer Verladeschlauch**
Teleskopierbaren Verladeschlauch liefern und anbauen.
Länge von ca. 0,50 m - 2,50 m.
Der Verladeschlauch ist im ruhenden Zustand arretiert.
Zur Beladung wird der Verladeschlauch manuell auf die jeweilige Höhe justiert.
Der Griff ist in einem nicht kälteleitenden Material auszuführen.
Menge: 1,000 St

**03.03.0040 Klopfer für den Auslaufschieber**
Klopfer liefern und anbauen.
Ein Klopfer mit einer Prallplatte aus Edelstahl, zur Verbesserung des Fließverhaltens an dem Auslaufschieber für das Streusalz, anbauen.
Die Bedienung erfolgt über einen Seilzug vom Bedienpodest aus.
Die Kräfte aus der Funktion des Klopfers wurden in den statischen Betrachtungen des AN berücksichtigt.
Menge: 1,000 St

**03.03.0050 Verkehrsspiegel liefern und anbauen**
Um den Salzfüllstand der Winterdienstfahrzeuge
zu kontrollieren, wird am Streustoffsilo ein
Verkehrsspiegel angebracht. Die Positionierung
des Spiegels ist den Ausführungszeichnungen zu
entnehmen.
Anforderungen:
- Maße: 800 x 600 mm
- gleichmäßig gewölbte Oberfläche
- unzerbrechlich
- witterungsbeständig und formstabil
- Allwetter
- rostfreier Edelstahl mit spezieller Beschichtung zur Vermeidung von Beschlagen und Gefrieren der
Spiegelfläche
- kein elektrischer Anschluss notwendig
- inkl. 4-Punkt-Kugelgelenk-Halterung zur Montage
Leistungsbeschreibung:
- Anbauhöhe ca. 5,00 m
- Anbringung Spiegel einschl. der Montage
- benötigte Befestigungsmaterialien aus
Edelstahl
Verkehrspiegel gewölbt:Hersteller/Typ '....................................' vom Bieter einzutragen
Menge: 1,000 St

**03.03.0060 Erdungsband herstellen**
Leitung aus FI 35x3, Edelstahl V4A (1.4401) liefern und inkl. der erforderlichen Erdarbeiten verlegen.
Vergütet wird die Länge zwischen Ringleitung Silo und Potentialausgleich Technikraum und Verbindungen herstellen.
Eine Keilverbindung ist nicht zugelassen
Menge: 5,000 m

**03.03.0070 Aufstiegsleiter aus feuerverzinktem Stahl**
Aufstiegsleiter mit Rückenschutz und Umsteigpodest
nach DIN 18 799, DIN 14 094 EN ISO 14 122 liefern
und herstellen.
Anforderungen:
- Stahl feuerverzinkt nach DIN EN ISO 1461
- Holme aus rundem Stahlrohr
- Sprossen aus quadratischem Stahlrohrprofil
- Stahlrohrprofil mit rutschhemmenden Riefen
- Schutzkorb mit fünffacher Rückenschutzverbindung
- Rückenschutzverbindung aus Ø 25 mm Rohr
- Rückenschutzbügel aus Spezialprofil 50 x 2 mm
- Umsteigpodest ist allseitig zu schließen
- Griffe am oberen Leiterausstieg
- Kennzeichnungsschild nach DIN 18799
- Sicherung gegen unbefugtes Besteigen
Absperrbügel mit Vorhängeschloss
Menge: 1,000 St

### 04 Arbeiten zum Gewässerschutz

#### 04.01 Beton

**04.01.0010 Stahlbetonfläche für das Streustoffsilo und den Soleerzeuger**
Stellfläche für das Streustoffsilo und den Soleerzeuger herstellen.
Maße der Stellfläche:
L/B/: ca. 4,80/5,60 m, Dicke ca. 75 cm.
Fundamentplatte für ein Streusalzsilo nach
Vorgaben der geprüften Statik herstellen.
Die Maße sind der Ausführungszeichnung zu
entnehmen. Die Stahlbetonfläche ist an die
vorhandene Geländehöhe anzupassen.
Leistungsbeschreibung:
- Erd-, Neben-, und Planumsarbeiten
- Sauberkeitsschicht d= ca. 50 mm aus Magerbeton
- Beton d= ca. 75 cm
- Bewehrung gemäß der statischen Vorgaben
- Betongüte gemäß der statischen Vorgaben,
für einen dauerhaften Einsatz im
Streusalzbereich auszulegen
- Abgabe eines statischen Nachweises
- Bemessung nach DIN Norm
- Bewehrung und Schalarbeiten
- Oberfläche eben ohne Gefälle abziehen
- Oberfläche abreiben
- freiliegende Kanten der Betonfläche anfasen
- Betonfläche abtrennen von anstehenden
Bauteilen
- Kosten für eine Verarbeitungs- und
Güteüberwachung als Beton ÜK 2 Baustelle
- korrosionsfreier Anschluss der Fundamentplatte
an die Erdungsanlage für den
Schutzpotentialausgleich
- Geschlossene Ringleitung aus FI 35x3 V4A
(1.4401) als Erdungsband liefern und auf
Fundamenterder um das Silofeld verlegen
Menge: 26,000 m2

#### 04.02 Leitungen

**04.02.0010 Anschluß der Wasserleitung am Übergabepunkt**
Anschluß der Wasserleitung am Übergabepunkt (s.Plan)
herstellen. Das Wasser ist vor Ausführung der Arbeiten
abzustellen. Ankommende Leitung mit Anschluss DN 100/
DN 65 Durchgangsleitung. Aufbruch von
Befestigungsflächen wird gesondert vergütet.
Leistung

- neu zu verlegende DN 50/DA 63 mm anschließen
- einschließlich der erforderlichen Erdarbeiten
- einschließlich aller Form- und Verbindungsteile
Menge: 1,000 St

**04.02.0020 Kabelschutzrohr Da 110 mit Erdarbeiten**
Kabelschutzrohr, Da 110, flexibel, außen gewellt
mit Innenrohr inkl. eines Zugdrahts liefern und in
den zu erstellenden Graben verlegen. Die
Leerrohre sind für die Aufnahme von der
Wasserversorgungsleitung zum Technikraum
vorgesehen.
Die Leerrohre werden in den Technikraum im Bereich
des Bodenausschnittes eingeführt.
Sämtliche Erdarbeiten sowie Formteile und
Anschlüsse sind in die Position einzurechnen.
Grabentiefe für die Verlegung der Leerrohre
bis 1,25 m von OKG

Zuweisung 1:
Zuleitung Frischwasser Da63
Zuweisung 2:
Für Frischwassereinspeisung der Regenspeicheranlage
Zuweisung 3:
Für Strom und Steuerkabel der Regenspeicheranlage
Zuweisung 4:
Pumpleitung Tauchpumpe
Zuweisung 5
Unbelegtes Leerohr
Zuweisung 6:
Zuleitung Strom aus abgängiger Stromunterverteilung
Kabelschutzrohr Kunststoff Da 110, flexibel:Hersteller/Typ '............................................' vom Bieter einzutragen
Menge: 45,000 m

**04.02.0030 Kolbenschieber liefern und einbauen**
Kolbenschieber Messing m. PE-Rohr,
Anschluss DN 50/DA 63 mm liefern und in die neue
Leitung integrieren,einschl. Erdbaugarnitur 1,00-1,50m,
Unterlagsplatte, Strassenkappe Typ 4057/38 und
Schlüssel für den Schieber. Das Setzen auf Höhe sowie
die erforderlichen Erdarbeiten sind mit einzurechnen.
Die genaue Dimension der vorhandenen Leitung muß vor
Ort aufgenommen werden.
Menge: 1,000 St

**04.02.0040 Elektroanschluß im Übergabepunkt**
Elektroanschluss durch zugelassenen Fachbetrieb im
Trafo-Gebäude herstellen. Die neue Leitung NYCWY
4x35/16 mm² wird im Trafo-Gebäude in einem
Schaltschrank angeschlossen, einschl. aller Form- und
Verbindungsteile. Der Ü-Punkt ist einzumessen.
Menge: 1,000 St

#### 04.03 Sicherungseinrichtungen

**04.03.0010 Anfahrschutzpoller für Soleerzeuger**
Anfahrschutzpoller für das Streustoffsilo und den Soleerzeuger.
Edelstahlabsperrpfosten lotrecht als
Anfahrschutz, zum Schutz des Abschlämmhahnes
des Soleerzeugers bei Wartungsarbeiten.
auf der Betonfläche herstellen.
Lage siehe Ausführungszeichnung.
Leistungsbeschreibung:
- Edelstahlpoller mit Rundkopf
- halbrunde Kappe aus Edelstahl
- Edelstahl Glasperlen gestrahlt
- Durchmesser 10,2 cm, Höhe 90 cm
- Edelstahlpoller mit Bodenplatte
- Befestigungslöcher in Beton bohren
- Mörtelpatronen einführen
- Edelstahl V4A Ankerstange M 16 x 165 mm
- Muttern, Unterlegscheiben aus Edelstahl
Alle beschriebenen Leistungen sind einschließlich
Lieferung der Materialien in die Position
einzurechnen und werden nicht gesondert vergütet.
Menge: 2,000 St

### 05 Soletechnik

#### 05.01 Behälter

**05.01.0010 Elektroanschluss herstellen**
Die Stromleitung für die gesamte Soletechnik ist
von der Unterverteilung durch einen zugelassenen
Fachbetrieb herstellen.
Es sind Prüfprotokolle zu erstellen und
Menge: 1,000 St

*Hinweis: Soleerzeuger*
Der Soleerzeuger ist detailliert zu beschreiben:
- Leistungsdaten
- Löseleistung mind. 7.500 l/h
- Materialangaben
- voraussichtliche Standzeiten
- Wartungslisten
- Wartungsintervalle
(in Abhängigkeit von den Betriebsstunden)
Grundlage für einen störungsfreien Betrieb des
Soleerzeugers ist Streusalz (Siede- oder Steinsalz)
gemäß den Bedingungen der DIN Norm 16811-1.
Der Abschlämmhahn ist bis auf den Vorschlammfang zu führen.

**05.01.0020 Soleerzeuger D = 3,0 m**
Der Soleerzeuger mit Prozesstank ist eine Anlage
zur automatischen Herstellung von 22%-iger
Natriumchlorid-Sole aus Streusalzschüttgut und
muss für alle Streusalzarten geeignet sein, ohne
dass Zusatzausstattungen oder Umstellungen
notwendig sind.
Aufbau:
Der Prozesstank aus glasfaserverstärktem
Kunststoff, als Flachbodenbehälter in stehender
und unterhalb der Lösekammer als doppelwandiger
Behälter ausgeführt. Im doppelwandigen Bereich
dürfen sich keine Mannlöcher befinden, sowie
keine Leitungen durchgeführt werden.
Lieferumfang:
- Leckwarngerät
- optische und akustische Warnanzeige
- Entlüftungsbogen und Mannloch
- Magnetkupplungspumpe mit Frequenzumrichter
und Durchflussüberwachung
- feste Verrohrung in PE, Schläuche sind
unzulässig
- Dichtemessung, Leitfähigkeit ist unzulässig
- Begleitheizung in Rohren oder im Prozesstank
ist unzulässig
Die Wände des Lösetrichters müssen frei von
Rohren oder ähnlichem sein, damit die nicht
löslichen Bestandteile im Salz ungehindert in
die Abschlämmleitung gelangen.
Verfahrensablauf:
Der Soleerzeuger wird von der Versorgungsschnecke
des Streustoffsilos mit Salz befüllt. Die
Schnecke fördert bei Bedarf automatisch Salz in
den Soleerzeuger und schaltet ab, sobald
ausreichend Salz im Soleerzeuger vorhanden ist.
Die Wasserzugabe erfolgt außerhalb der Trichters
von unten durch eine Löseleitung und steigt im
Lösetrichter langsam nach oben, sättigt sich und
fließt über einen Feinsieb und ein Wehr in den
darunterliegenden Prozesstank. Die
Siebeinrichtung muss über eine Inspektionsöffnung
von außen zugänglich sein. Die Saugleitung im
unteren Prozesstank aus PE-HD ist mit
Rückschlagventil und Filterkorb auszustatten.
Die Anlage muss zum Auflösen aller Salzarten
geeignet sein. Einrichtungen, um ein Einfrieren
der Löseleitung und des Lösetrichters zu
verhindern, müssen vorhanden sein. Eine
Begleitheizung im Prozessbehälter oder in den
Rohrleitungen ist nicht zulässig.
Messung der Solekonzentration im Volumenstrom
der Pumpendruckleitung muss über Messspindel
(Probehahn) oder per Dichtemessung (Leitfähigkeit
ist nicht zulässig) möglich sein. Im Technikraum
muss ein Ablasshahn zur Entnahme der
gebrauchsfertigen Sole zur manuellen
Konzentrationsmessung vorgesehen werden.
Die Regelung der Zufuhr von Löse- und
Verdünnungswasser erfolgt automatisch über zwei
Membranventile, mit Anzeigen der
Durchflussmengen digital (Soll-Ist-Wert) am
HMI Display.
Eine Niveausteuerung beendet die Soleproduktion
und schaltet bei Entnahme der Sole den
Löseprozess wieder ein. Eine Pumpe fördert über
eine Niveausteuerung die gebrauchsfertige Sole
in den Solelagertank, bei welchem nach
Vollmeldung der Löse- und Umpumpvorgang beendet
und bei Minimalstand wieder in Betrieb gesetzt
wird.
Alle Aggregate und Steuerungen, die für den
automatischen Ablauf der Anlage erforderlich
sind, werden in einem Schaltschrank im
Technikraum untergebracht. Alle wasser- oder
soleführenden Leitungen sind in PE-Rohr (feste
Verrohrung in PE) auszuführen. Wasserzufuhr
erfolgt über das WVS im Technikraum. Leitungen,
die außen am Tank verlegt sind, müssen, wenn
erforderlich, mit selbstregulierendem Heizband
und zusätzlicher Dämmung gegen Einfrieren
geschützt sein.
Abschlämmleitung unter 35° aus dem Soleerzeuger
geführt, mit Kugelhahn in Edelstahl V4A,
mindestens DN 100. Das verwendete Material muss
streusalzresistent sein.
Ausführung und Material nach Wahl des AN.
Es ist eine PE-Folie/Platte zwischen
Behälterboden und Fundamentplatte zu legen.
Geforderte technische Daten:
Soleerzeuger mit Prozesstank
Tank oben: ca. 5,00 m³ Steinsalz
Prozesstank unten: ca. 10,00 m³ Sole
Löseleistung: mind. 7.500 l/h
Alle Leitungen, Ventile sind im Querschnitt für diese Löseleistungen auszulegen.
Durchmesser: ca. 3,00 m
Gesamthöhe: ca. 3,20 m
Entnahme Reststoffe Abschlämmschieber, in Verbindung mit der automatischen Abschlämmung.
(Bestandteil gesonderter Position)
Soleerzeuger liefern und montieren inkl.
Krangestellung.
Farbton: RAL 7016 anthrazit
Vom Bieter anzugeben:
Soleerzeuger mit Prozesstank
Tank oben ca. '.......................' m³ Steinsalz

Prozesstank unten '............................' m³ Sole[TB3 Löseleistung ['................................'

l/h]
Durchmesser '..................................' m

Gesamthöhe '..................................' m

Wie beschrieben oder gleichwertig.
Angebotenes System:
Soleerzeuger Hersteller/Typ '....................................' vom Bieter einzutragen
Menge: 1,000 St

*Hinweis: Steuerungsanlage*
Speicherprogrammierbare Steuerungsanlage (SPS)
Der AN übergibt im Rahmen der Einweisung und
Dokumentation an den AG folgende Unterlagen:
Die gesamte Soletechnik wird über eine offene
SP-Steuerung geregelt und betrieben. Für die
SP-Steuerung werden alle Passwörter übergeben,
falls erforderlich ist der Quellcode offenzulegen.
Der AG ist mit diesen Unterlagen in der Lage,
sämtliche Parameter der Steuerung zu verändern
und für zukünftige eventuelle Erweiterungen,
z. B. zusätzliche Pumpen, Stellantriebe,
Klappenschieber, Soletanks etc. das System der
Steuerung anzupassen.
Diese Unterlagen gelten für den Soleerzeuger und
die Steuerung der gesamten Pumpentechnik. Die
Kosten für diese Unterlagen sind zu inkludieren
und werden nicht gesondert vergütet.

**05.01.0030 Einbau einer SP-Steuerungsanlage**
Funktionsbeschreibung:
Die SP-Steuerungsanlage für den Soleerzeuger
ist im Technikraum integriert und dient der kompletten
Bedienung und Steuerung des montierten Soleerzeugers.
Integriert sind auch sämtliche Armaturen sowie der
Elektroschaltschrank.
Alle wasserführenden Leitungen sind beheizt. Im
Soleerzeuger wird die Salzvorlage mit Wasser
durchströmt. Es entsteht eine gesättigte
Salzlösung, die nachfolgend über die Zugabe von
Verdünnungswasser auf eine gebrauchsfertige Sole
von ca. 20-22 % Konzentration verdünnt wird. Über
einen speziellen Überlauf gelangt die Sole dann
drucklos in den unteren Lagertank. Die Messung der
Solekonzentration erfolgt direkt in der Mischzone
am Soleüberlauf und wird über ein elektronisches
Messgerät (Dichtemessung) digital an einem
HMI Display im Technikraum angezeigt. Die
Solekonzentration kann ebenfalls über das HMI
Display angepasst werden. Die Sole wird zur
Messung über eine separate Pumpe gesteuert,
wobei die gewünschte Solekonzentration als
Sollwert vorgegeben ist. Die Solekonzentration
wird permanent gemessen.
Durch eine zusätzlich eingebaute Messeinheit wird
der Soll- und Istwert nochmals elektronisch
verglichen, mit automatischer Einstellung der
notwendigen Mischwasserzufuhr. Erst nach
Erreichen der voreingestellten Solekonzentration
erfolgt das Umpumpen in den Solelagertank. Die
Regelung der Zufuhr von Lösewasser erfolgt über
eine Grundvorwahl. Die Durchflussmengen für Löse-
und Mischwasser werden an zwei Schwebekörper-
Durchflussmengenmesser angezeigt. Der
Löseprozess läuft nach dem Einschalten automatisch
ab. Das weitere Ein- und Ausschalten erfolgt
automatisch über die Messung des Minimal- und
Maximalstandes der Sole im unteren Prozesstank.
Wenn die Löseflüssigkeit eine Höchstmarke im
Lösetrichter übersteigt, schaltet die Anlage
von selbst aus. Nach jeder Beendigung des
Löseprozesses wird über eine Bypassleitung
automatisch Sole vom Technikraum in die
Lösewasserleitung innerhalb des Salztrichters
gepumpt, um ein Einfrieren zu verhindern.
Beim Abfallen der Solekonzentration unter
den vorgewählten Minimalwert oder bei
Salzmangel schaltet die Wasserzufuhr automatisch
ab. Salzmangel wird an einer Warnlampe angezeigt
und der Fehlerzustand per SMS und per E-Mail an
den Nutzer bzw. Betreiber der Anlage gesendet.
Die Betriebsfunktionen der Anlage werden an einem
Fließschema digital am Elektroschaltschrank
angezeigt. Die kompletten Schalt- und
Funktionsvorgänge werden über eine hochwertige
SP-Steuerung geregelt.
Anlagenfunktionen:
- Herstellung einer gesättigten Natriumchlorid-
Lösung
- Automatische Verdünnung der Salzlösung auf eine
ca. 20-22 %ige gebrauchsfertige Lösung
- Bevorratung der Salzlösung im unteren
Prozesstank des Soleerzeugers
- Anzeige der Solekonzentration über
Digitalanzeige
- Automatische Abschaltung bei Salzmangel
- Automatisches Umwälzen der Sole im Solelagertank
- Automatisches Umpumpen der Sole in den
Solelagertank
- Rücknahme der Sole von den Solezapfstellen in
den Solelagertank
Die Befüllung des Solelagertanks geschieht
vollautomatisch. Die Füllstandsanzeige des
Solelagertanks kommuniziert mit der Steuerung
des Soleerzeugers und füllt diese bei Bedarf bis
zur Vollfüllung des Solelagertanks.
Um eine Verringerung der mechanischen Belastung
im Antrieb zu unterstützen, ist ein Sanftstarter
mit Frequenzumrichter beim An- und Auslaufen
der Förderpumpe einzubauen.
Lieferumfang:
- Armaturenwand mit Bedienelementen
- selbstsaugende, korrosionsgeschützte und
magnetgetriebene Pumpen ohne
Lippengleitringdichtung
- Solepumpe mit Spezialdichtungen und
Abstandsgehäuse
- Solepumpen mit Sanftanlauf und Sanftauslauf mit
Frequenzumrichter
- Leckwarnvorrichtung
- Komplette Verrohrung im Technikraum mit
Anschluss- und Übergabeschnittstellen zum
externen Produktions- und Vorratsbehälter
- Probenahmehahn im Technikraum zur Kontrolle der
Konzentration
- Elektroschaltschrank mit Hauptschalter
- Bedienelemente im Technikraum
- Anzeige- und Warnlampen, entspr. den Vorschriften
- Digitale Anzeige der Solekonzentration in %
- Datenfernübertragung für die Fernwartung
- SIM-Karte für Fernwartung beschafft der AG
- Dokumentation einschl. Schaltpläne
Anlieferung und Aufstellung:
- Anlieferung und komplette Montage
- Elektrischer Anschluss an vorhandene Unterverteilung
im Technikraum inklusive Absicherung und Leitungsführung
- Separate Inbetriebnahme und Einweisung
Technische Daten:
- Löseleistung mind. 7.500 l/h je nach Salzart
- Stromversorgung 400 V/25 A träge
- Pumpenleistung ca. 20 m³/h
- Elektrische Leistung ca. 1,6 KVA
- Konzentrationseinstellung 20-22 %
- Wasseranschluss im Technikraum
- einschl. Montagekosten
Magnetgekoppelte Pumpe wie beschrieben oder gleichwertig.
Pumpe Hersteller/Typ '....................................' vom Bieter einzutragen

SP-SteuerungsanlageHersteller/Typ '....................................' vom Bieter einzutragen
Menge: 1,000 St

**05.01.0040 Datenfernübertragung liefern und montieren**
Datenfernübertragung für nachfolgende Anlagen
liefern und an die SP-Steuerung montieren.
Anlagen:
- Streustoffsilo - 1 Stück
- Solelagertank - 1 Stück
- Soleerzeuger - 1 Stück
Die Datenfernübertragung überträgt die
Betriebszustände sowie einen etwaigen
Servicebedarf oder Störungen an die zuständige
Meisterei und an den AN. Dieses ermöglicht dem
AN bei Störungen oder Ausfall der Anlage den
direkten Zugriff auf die
Steuerung. Mithilfe der Fernwartung bzw.
Fremdüberwachung kann die Ursache behoben und die
Anlage per Fernwartung wieder in Betrieb genommen
werden. Weiterhin werden alle Füllstände von den
aufgelisteten Anlagen übertragen.
Fehler oder Störungen werden unverzüglich
per SMS und E-Mail an festgelegte Nummern oder
Mailadressen versendet. Einschließlich Lieferung
und dauerhafte Gestellung zweier Tablets für die
Meisterei zur Sichtung der Betriebszustände sowie
Fernbedienung der Anlage.
Sämtliche Bauteile für die Datenfernübertragung,
wie z. B. Router, SIM-Karte sind im EP enthalten.
Folgekosten, wie z. B. jährliche Gebühren,
entstehen dem AG während der Gewährleistungsfrist
nicht und sind in den EP des Wartungsvertrages
zu inkludieren.
Menge: 1,000 St

**05.01.0050 Messwertgroßanzeige Außenbereich**
Messwertgroßanzeige liefern und montieren.
1x Messwergroßanzeige für Füllstand Soletanks
1x Messwertgroßanzeige für Füllstand Silostände.
Anforderungen an die Anzeige:
- LED Großanzeige zum weitsichtigen Ablesen
- 6-stellige, 100 mm 7-Segment-LED-Anzeige
- Größe: 40 x 20 cm
- Anzeige beleuchtet für den Nachteinsatz
- Einbau in ein robustes GFK Gehäuse
- Einbau am Technikraum
- zur Erweiterung der Anzeige der
Auswertelektronik
- Serielle Schnittstellenkarte
- Steckkarte für die Auswertelektronik
- Schnittstellenkarte RS232 zur Kommunikation der
Messtechnik
- Darstellung von ASCII-Daten
- 2 interne Displayspeicher zum Anzeigen von
2 verschiedenen Displays
- Universal AC/DC - Netzteil
- Klemmleiste oder 9-poligem SUB-D-Stecker
Leistungsbeschreibung:
- Lieferung
- Komplette Montage
- Sämtliche Kleinmaterialien
- Kalibrierung und Inbetriebnahme
- Spezialkabel für Wiegezelle
- Abgeschirmte Elektronikleitung für Sensoren
Auf die Anwendung von korrosionsfreien
Befestigungsmitteln ist zu achten.
Installationsmaterial UV- beständig und
korrosionsfrei.
Hersteller/Typ '....................................' vom Bieter einzutragen
Menge: 2,000 St

**05.01.0060 vorhandene 40 m³ Solelagertanks reinigen und kommunizierende Leitungen nachrüsten**
Die auf dem Gelände der Autobahnmeister Hönebach vorhandenen Solelagertanks mit einem Durchmesser von 3,00 m sind zu reinigen.
Der AG stellt sicher, dass die Solelagertanks bis auf eine geringe Restmenge von ca. 1,00 m³ frei von Sole und Salz ist.
Die Sole-Salz-Restmenge ist auf Nachweis durch den AN zu entsorgen.
Die Entsorgung der Restmenge wird nicht gesondert vergütet und ist in die Position einzurechnen.
Die anfallenden Stoffe sind nach dem Abfallschlüssel der Abfallverzeichnis-Verordnung bzw. nach Wahl des AN zu entsorgen und mit den Entsorgungsgebühren in die Position einzurechnen.
Ebenfalls zu inkludieren ist eine kommunizierende Leitung zwischen den beiden Solelagertanks.
Die Verbindungsleitung stellt eine kommunizierende Leitung dar und wird durch eine Vakuumpumpe, die zu inkludieren ist, komplettiert.
Beide Tanks sind somit miteinander verbunden und es wird nur aus einem Tank Sole entnommen und befüllt
Technische Daten Solelagertanks (ca. Angaben):
- Inhalt: ca. 40 m3
- Durchmesser: ca. 3,00 m
- Gesamthöhe: ca. 7,00 m
Menge: 2,000 St

#### 05.02 Zubehör für Soletechnik

**05.02.0010 Solezapfstelle FS 100**
Sicherheitsverladesystem ASS als FS 100 Zapfstelle
bzw. 3" Zapfstelle für Salzsole liefern und
installieren.
Lieferumfang:
- Sicherheitsverladesystem mit elektrischer
Steuerung
- Integration in die Pumpensteuerung
- TÜV-Zulassung
- hochverschleißfester und zugstabiler
Chemieschutzschlauch NW 80 mit Trockenkupplung
- Schlauchlänge ca. 6,00 m, Größe 3"
- stabile Standkonsole aus Edelstahl zur Aufnahme
des Verladeschlauches
- TÜV-geprüfte, angebaute Abreißkupplung
- Die Trockenkupplung muss der STANAG 3756 Norm
entsprechen
- Sicherheitsabschaltung bei Abriss des
elektrischen Grenzwertgeberkabel
- Kupplung 3" Mutterteil als Sicherheitsverladesystem.
Die Kupplung ist mit zwei stabilen Griffen auszuführen.
- Fittings, Halterungen und Schrauben und sonstige
Metallteile sind aus Edelstahl
- Lieferung und Montagearbeiten
Menge: 1,000 St

**05.02.0020 Solepumpstation 3" liefern und montieren**
Solepumpstation für eine FS 100 Zapfstelle
liefern und montieren.
Die Solepumpstation für Natriumchloridlösung ist eine
Anlage zum Verladen einer gebrauchsfertigen Sole in
die Tanks der Streufahrzeuge.
Nach Ankuppeln des Verladeschlauches am Streufahrzeug
und Einschalten der Pumpe läuft der Verladevorgang
automatisch ab. Bei gefüllten Streuertanks
schaltet die Förderpumpe automatisch ab.
Sämtliche Armaturen sowie der Elektroschaltschrank
werden im Technikraum installiert.
Im Bereich der Laufwege werden sämtliche Leitungen
in ca. 2,20 m Höhe verlegt und in den Technikraum,
bzw. senkrecht zu der Zapfstelle geführt.
Der AN erstellt einen Rohrleitungsplan, der nicht
gesondert vergütet wird.
Anlagenfunktionen:
- Verladung der Salzlösung auf Streufahrzeuge mit
Automatikabschaltung mittels Durchflussüberwachung
- ausschließlich automatische Armaturen
- Handbetrieb zur Verladung auf ältere Streufahrzeuge
- automatisches Umwälzen der Sole mittels
elektrisch angesteuertem Kugelhahn
- Zurückpumpen vom Streufahrzeug in den Solelagertank
- automatische Solerücknahme per Knopfdruck
- Warnsignal bei Überfüllung des Lagertanks
Die verschiedenen Vorgänge wie Beladen, Rückpumpen
von Sole oder Umwälzungen, erfolgen über die SP-
Steuerung. Diese regelt die elektromagnetischen
Ventile. Ein manuelles Umschalten ist nicht
erforderlich. Es ist zu gewährleisten, dass eine
Rücknahme von der Sole von einer Solezapfstelle
automatisch per Knopfdruck möglich ist.
Lieferumfang:
Solepumpanlage mit Sanftanlauf und Sanftauslauf
und Frequenzumrichter (Sanftstarter sind unzulässig)
mit kompletter Verrohrung und Bedienelementen,
eingebaut im Technikraum
- Solepumpen untergebracht auf einer Unterkonstruktion
und im Technikraum montiert
- Anschluss integriert in Elektroschrank / UV
- Solepumpanlage einschl. SP-Steuerung und
Schaltschrank im Technikraum
- Grenzwertgeberkabel mit Stecker für automatische
Abschaltung bei gefüllten Streuertanks
- selbstansaugende, korrosionsgeschützte und
magnetgetriebene Spezialpumpe ohne
Lippengleitringdichtung
- einschl. aller Ventile, Stellantriebe,
Leitungen und erforderlicher Technik zur Verladung
der Sole
Technische Daten:
- selbstansaugende, korrosionsgeschützte und
magnetgetriebene Spezialpumpe ohne
Lippengleitringdichtung
- Abmessungen ca. 550 x 1080 x 1200 mm
- Werkstoff PE-System
- Förderleistung Pumpe ca. 60 m³/h
- Stromversorgung 400 V / 20 A
- Elektrische Leistung max. 7 A
Inklusive der kompletten Rohrleitungen zwischen
dem Solelagertank, Technikraum und den
Solezapfstellen.
Die Rohrleitungen werden in 2,20 m Höhe in PE-HD
erstellt. PU Rohr ist nicht zulässig. Inklusive aller
Rohrleitungen, Schieber, Ventile und Haltewinkel für
die Solepumpen.
Die Pumpen werden in das Verladekonzept integriert
und auf einer stabilen, wasserfesten
Unterkonstruktion im Technikraum ca. 0,30 m über
OK Fußboden montiert.
Eine Pumpe versorgt eine Solezapfstelle.
Magnetgekoppelte Pumpen wie beschrieben oder
gleichwertig.
Magnetgekoppelte Pumpe:Hersteller/Typ '....................................' vom Bieter einzutragen
Menge: 1,000 St

**05.02.0030 Schlauchgalgen 3" liefern und montieren**
Schlauchgalgen für FS 100-Zapfstelle mit schwenkbarem
Ausleger liefern und montieren.
Der Schlauchgalgen ist am Silofundament zu befestigen.
Der Galgen ist drehbar mit je zwei Montagekonsolen
verbunden. Der Schlauchgalgen ist so zu konstruieren,
dass der Verladeschlauch zu keiner Zeit den Boden
berührt.
Am Schlauchgalgen sind Klammern/Haken für das
Einhängen des Verladeschlauches zu montieren. Der
Ausleger ist oben geschlossen. Alle Metallteile sind
aus Edelstahl V4A gefertigt.
Der Verladeschlauch wird durch einen Federbalancer mit
Arretierung gehalten und nach oben gezogen.
Der Federbalancer wird gesondert vergütet. Bei
Verwendung mit dem Sicherheitsverladesystem ist
zwischen Seil und Schlauchaufhängung eine automatische
Ausklinkvorrichtung montiert, die den Schlauch bei
Übersteigen der maximal zulässigen Zugkraft freigibt.
Technische Daten ca. Angaben:
- lichte Höhe 4,00 m
- Länge (Ausleger) 0,80 m
- Durchmesser/Schlauch ausgelegt für FS 100
In die Position sind die Montagekosten, inkl. aller
Verbindungs- und Haltemittel, sowie einer
Ausklinkvorrichtung bei erhöhtem Zug auf den Schlauch,
einschließlich Anschluss der Soleleitung und der Abreisskupplung.
Menge: 1,000 St

**05.02.0040 Federbalancer 3" liefern und montieren**
Schlauchgalgen mit schwenkbarem Ausleger für die
FS 100 Zapfstelle mit einem Federbalancer ausrüsten.
Der Verladeschlauch wird durch einen Federbalancer
gehalten und nach oben gezogen.
Der Federbalancer besteht aus folgenden Komponenten:
- Gehäuse aus robustem Aluminiumguss
- Edelstahlseil
- reibungsarme Seilführung mit Rollenmundstück
- zusätzliche Sicherheitsaufhängung
- Aufhängung: drehbarer Sicherheitshaken
- präzise und stufenlose Einstellung des Traglastbereiches
- Absturzsicherung bei Federbruch, kugelgelagerter, konischer Trommelkörper.
- Arretierung über Zugkette
Der Federbalancer ist für den Außenbereich geeignet, ein Einfrieren von Niederschlagswasser ist zu vermeiden. Bei Verwendung mit dem Sicherheitsverladesystem ist an dem Federbalancer eine automatische Ausklinkvorrichtung montiert, die den Schlauch bei Übersteigen der maximal zulässigen Zugkraft freigibt. Die Kräfte des einzubauenden Federbalancers hat
der AN vor Beschaffung mittels Federwaage etc. zu ermitteln. Die Einstellung des Federbalancers (Zugkräfte) erfolgt in Zusammenarbeit mit dem Nutzer.
Zudem ist ein Nachweis über die richtige technische Ausführung des Federbalancers durch den AN zu erbringen. In die Position sind die Montagekosten, inkl.
aller Verbindungs- und Haltemittel zu inkludieren.
Menge: 1,000 St

**05.02.0050 Fernbetätigung für 3" Solezapfstelle**
Fernbetätigung für die FS 100 Solezapfstelle (Pumpe EIN/AUS). Die Schaltung ermöglicht das Pumpen und die Rücknahme der Sole. Eine Schutzabdecung aus PE, das Grenzwertgeberkabel mit einem automatischen Kabelaufroller und die Befestigung sind Leistung dieser Position.
Menge: 1,000 St

**05.02.0060 Solezapfstelle FS 30**
Sicherheitsverladesystem ASS als FS 30 Zapfstelle
bzw. 2" Zapfstelle für Salzsole liefern und
installieren.
Lieferumfang:
- Sicherheitsverladesystem mit elektrischer Steuerung
- Integration in die Pumpensteuerung
- TÜV-Zulassung
- hochverschleißfester und zugstabiler
Chemieschutzschlauch NW 50 mit Trockenkupplung
- Schlauchlänge ca. 6,00 m, Größe 2"
- stabile Standkonsole aus Edelstahl zur Aufnahme des
Verladeschlauches
- TÜV-geprüfte, angebaute Abreißkupplung
- Die Trockenkupplung muss der STANAG 3756 Norm
entsprechen
- Sicherheitsabschaltung bei Abriss des elektrischen
Grenzwertgeberkabels
- Kupplung 2" Mutterteil als Sicherheitsverladesystem
- Fittings, Halterungen und Schrauben und sonstige
Metallteile sind aus Edelstahl
- Lieferung und Montagearbeiten
Menge: 2,000 St

**05.02.0070 Solepumpstation 2" liefern und montieren**
Solepumpstation für zwei FS 30 Zapfstellen liefern und montieren. Die Solepumpstation für Natriumchloridlösung ist eine Anlage zum Verladen einer gebrauchsfertigen Sole in die Tanks der Streufahrzeuge. Nach Ankuppeln des Verladeschlauches am Streufahrzeug und Einschalten der Pumpe läuft der Verladevorgang automatisch ab.
Bei gefüllten Streuertanks schaltet die Förderpumpe automatisch ab. Sämtliche Armaturen sowie der Elektroschaltschrank werden im Technikraum installiert. Alle Soleleitungen sind in einer Höheh von 2,20 m zu installieren.
Anlagenfunktionen:
- Verladung der Salzlösung auf Streufahrzeuge
- Automatikabschaltung mittels Durchflussüberwachung
- ausschließlich automatische Armaturen
- Handbetrieb zur Verladung auf ältere Streufahrzeuge
- automatisches Umwälzen der Sole mittels elektrisch angesteuertem Kugelhahn
- Zurückpumpen vom Streufahrzeug in Solelagertank
- automatische Solerücknahme per Knopfdruck
- Warnsignal bei Überfüllung des Lagertanks
Die verschiedenen Vorgänge wie Beladen, Rückpumpen von Sole oder Umwälzungen, erfolgen über die SP- Steuerung. Diese regelt die elektromagnetischen Ventile. Ein manuelles Umschalten ist nicht erforderlich. Es ist zu gewährleisten, dass eine
Rücknahme der Sole von den Solezapfstellen automatisch per Knopfdruck möglich ist.
Lieferumfang:
- Solepumpanlage mit Sanftanlauf und Sanftauslauf und Frequenzumrichter (Sanftstarter sind unzulässig) mit kompletter Verrohrung und Bedienelementen, eingebaut im Technikraum
- Solepumpe untergebracht auf einer Unterkonstruktion und im Technikraum montiert
- Anschluss integriert in Elektroschrank / UV
- Solepumpanlage einschl. SP-Steuerung und Schaltschrank im Technikraum
- Grenzwertgeberkabel mit Stecker für automatische. Abschaltung bei gefüllten
Streuertanks
- selbstansaugende, korrosionsgeschützte und magnetgetriebene Spezialpumpe ohne
Lippengleitringdichtung einschl. aller Ventile, Stellantriebe, Leitungen und erforderlicher Technik zur Verladung der Sole
Technische Daten:
- selbstansaugende, korrosionsgeschützte und magnetgetriebene Spezialpumpe ohne
Lippengleitringdichtung,
- Abmessungen ca. 550 x 1080 x 1200 mm, Werkstoff PE-System
- Förderleistung Pumpe ca. 30 m³/h.
- Stromversorgung 400 V / 20 A, Elektrische Leistung max. 7 A-
Inklusive der kompletten Rohrleitungen zwischen dem Solelagertank, Technikraum und den Solezapfstellen. Die Rohrleitungen werden in 2,20 m Höhe in PE-HD erstellt. PU Rohr ist nicht zulässig. Inklusive aller Rohrleitungen, Schieber, Ventile und Haltewinkel für die Solepumpe. Die Pumpe wird in das Verladekonzept integriert und auf einer stabilen, wasserfesten Unterkonstruktion im Technikraum ca. 0,30 m über OK Fußboden montiert. Eine Pumpe versorgt eine Solezapfstelle.
Wie beschrieben oder gleichwertig.
Magnetgekoppelte Pumpe:Hersteller/Typ '............................' vom Bieter einzutragen
Menge: 2,000 St

**05.02.0080 Schlauchgalgen 2" liefern und montieren**
Schlauchgalgen für FS 30 Zapfstelle mit schwenkbarem Ausleger liefern und montieren. Der Schlauchgalgen ist am Silofundament zu befestigen. Der Galgen ist drehbar mit zwei Montagekonsolen verbunden. Der Schlauchgalgen ist so zu konstruieren, dass der Verladeschlauch zu keiner Zeit den Boden berührt. Am Schlauchgalgen sind Klammern/Haken für das Einhängen des Verladeschlauches
zu montieren. Der Ausleger ist oben geschlossen. Alle Metallteile sind aus Edelstahl V4A gefertigt. Der Verladeschlauch wird durch einen Federbalancer mit Arretierung gehalten und nach oben gezogen. Der Federbalancer wird gesondert vergütet. Bei Verwendung mit dem Sicherheitsverladesystem ist zwischen Seil und Schlauchaufhängung eine automatische Ausklinkvorrichtung montiert, die den Schlauch bei Übersteigen der maximal zulässigen Zugkraft freigibt.
Technische Daten ca. Angaben:
- lichte Höhe 3,00 m
- Länge (Ausleger) 0,80 m
- Durchmesser/Schlauch 60 mm
In die Position sind die Montagekosten, inkl. aller Verbindungs- und Haltemittel, sowie
einer Ausklinkvorrichtung bei erhöhtem Zug auf den Schlauch, einschließlich Anschluss der Soleleitung und der Abreißkupplung zu inkludieren.
Menge: 2,000 St

**05.02.0090 Federbalancer liefern und montieren**
Schlauchgalgen mit schwenkbarem Ausleger für die FS 30 Zapfstelle mit einem Federbalancer ausrüsten. Der Verladeschlauch wird durch einen Federbalancer gehalten und nach oben gezogen. Der Federbalancer besteht aus folgenden
Komponenten:
- Gehäuse aus robustem Aluminiumguss mit Edelstahlseil
- reibungsarme Seilführung mit Rollenmundstück
- zusätzliche Sicherheitsaufhängung
- Aufhängung: drehbarer Sicherheitshaken
- präzise und stufenlose Einstellung des Traglastbereiches
- Absturzsicherung bei Federbruch
- kugelgelagerter, konischer Trommelkörper
- Arretierung über Zugkette
Bei Verwendung mit dem Sicherheitsverladesystem
ist an dem Federbalancer eine automatische
Ausklinkvorrichtung montiert, die den Schlauch
bei Übersteigen der maximal zulässigen Zugkraft
freigibt.
Die Kräfte des einzubauenden Federbalancers hat der AN vor Beschaffung mittels Federwaage etc. zu ermitteln. Die Einstellung des Federbalancers (Zugkräfte) erfolgt in Zusammenarbeit mit der Meisterei. Zudem ist ein Nachweis über die richtige
technische Ausführung des Federbalancers durch den AN zu erbringen. In die Position sind die Montagekosten, inkl. aller Verbindungs- und Haltemittel zu inkludieren.
Menge: 2,000 St

**05.02.0100 Fernbetätigung für die Solezapfstelle**
Fernbetätigung für die Solezapfstelle
(Pumpe EIN/AUS). Die Schaltung ermöglicht das
Pumpen und die Rücknahme der Sole. Inklusive
einer Schutzabdeckung aus PE und Montage.
Das Grenzwertgeberkabel mit einem automatischen Kabelaufroller und die Befestigung sind Leistung dieser Position.
Menge: 2,000 St

### 06 Regenwasserspeicher

#### 06.01 Erd- und Einbauarbeiten

*Hinweis*
Grundwasserabsenkung
Es ist beabsichtigt das Grundwasser auf dem Gelände
versickern zu lassen.
Die Wasserstände sind dem Gutachten zu entnehmen.
Eine Überprüfung des GW-Stand bei Bedenken, zum
Beispiel (erhebliche Niederschlagsmengen seit dem
Gutachten) sowie die Art der Absenkung obliegt dem
AN.

**06.01.0010 Grundwasserabsenkung nach Wahl des AN**
Grundwasserabsenkung nach Wahl des AN duchführen,
zum Freihalten der Baugrube von Wasser für den
Bodenaushub und Einbau
- einer Regenspeicheranlage (2 Behälter)
Die Grundwasserstände sind dem beiliegenden
Bohrprofilen zu entnehmen. Die Anlage ist
betriebsbereit aufzubauen, vorzuhalten, zu
betreiben und abzubauen.
Die geförderte Wassermenge wird zur Versickerung
auf dem Gelände in Mulden eingeleitet.
Menge: 1,000

**06.01.0020 Verbau für Baugrube herstellen**
Die Wahl der Sicherung für den Aushub der
Baugrube zum Setzen der Einbauten erfolgt
eigenständig nach den Vorstellungen des AN unter
Berücksichtigung der Arbeitsraumbreiten nach
DIN 4124 und EN 1610. Die Grundfläche der
Baugrube ist mit ca.70 m2 bemessen.Die Tiefe der
Baugrubensole isi nach den Höhenvorgaben
zu prüfen. Der aktuelle GW Stand ist vom AN vor
Arbeitsaufnahme zu prüfen.
- Abstand zwischen den Bekleidungen
Breite bis ca. 8,00 m
Länge bis ca. 9,00 m
- Bodengruppe SE, SW,SU
- Baugrubensicherung und - Räumung
- Abgerechnet wird von der vorgeschriebenen
OK Verbau bis zur Grabensohle mit 3,60 m.
- Mehrtiefen sind zu inkludieren.
Art des Verbauverfahrens '...........................................' vom Bieter einzutragen
Menge: 125,000 m2

**06.01.0030 Baugrube für Einbauten herstellen**
STLB-Bau 2011-10
Boden für Baugrube ausheben, seitlich lagern und
wieder verfüllen. Dem Bodengutachten, bzw. der
Bodenanalyse, ist eine evtl. Belastung des Bodens
nach LAGA zu entnehmen. Hieraus entstehende
zusätzliche Kosten sind in den EP einzurechnen und
werden nicht gesondert vergütet.
Leistungen
- Arbeitsraumbreiten nach DIN 4124 und EN 1610
- Homogenbereich B2 (SE)
- Geotechnische Kategorie 1
- Boden nach LAGA Z 2
- Boden profilgerecht lösen
- Boden seitlich lagern
- Bodenaushub für Baugrundersatz herstellen
- Aushubtiefe bis 3,50 m
- Planum herstellen und verdichten
Nach Setzen der Behälter
- Baugrube verfüllen und verdichten
- verdrängter Boden geht in Eigentum des AN über
- Boden von der Baustelle entfernen und entsorgen
- Entsorgungsgebühren sind vom AN einzure
Menge: 250,000 m3

**06.01.0040 Betonausgleichringe liefern und einbauen**
Für den Gefälleausgleich Betonausgleichringe
liefern und fachgerecht auf die neue geplante Höhe
einbauen.Höhen nach Bedarf, d=4 cm bis d=10 cm
Menge: 6,000 St

#### 06.02 Regenspeicheranlage

**06.02.0010 Regenspeicher-Anlage liefern**
Zur Speicherung und Weiterverwendung des
gereinigten Dachflächenwasser liefern einer
Regenspeicher Zweibehälter-Anlage.
Anforderung:
- Stahlbetonbehälter 2 Stück liefern
- in C35/45 (B45)
- in monolithischer Rundbauweise
- Konus und Schachtabdeckung begehbar
- Steckfertiger Zu- und Ablauf
- Öffnung für Versorgungsleitung DN 100 im Konus
- Zulauf Ø 150 mm
- Innendurchmesser 2500 mm
- Aussparung für Verbindungsrohr
- Mehrlippendichtung für Verbindungsrohr DN 150
- Lage im Sohlbereich für beide Behälter
Technische Daten Behälter:
Schachtabdeckung: Kl. D
Innendurchmesser: d = 2500 mm
Nennvolumen: 10 m³
Zulauftiefe: ZT= 1,05 mm
Gesamttiefe: GT= 3,300 mm
Schwerstes Gewicht: ca. 9000 kg
Hersteller/Typ '....................' vom Bieter einzutragen
Menge: 2,000 St

**06.02.0020 Regenspeicher-Anlage einbauen**
Regenspeicher Zweibehälter-Anlage in erstellter
Baugrube auf Schottertragschicht setzen.
Leistungsbeschreibung:
- Einbautiefe durch Vorgabe Zulauf prüfen
- Baugrundersatz Schotter 0/32 liefern
- Baugrundersatz Schotter D = 20 - 30 cm einbauen
- Planum auf Schotter herstellen und verdichten
- Behälter auf vorgegebene Höhe setzen
- Abstand 50 cm zwischen beide Behälter
- Verbindungsleitung im Sohlbereich der Behälter
- Verbindungsleitung DN 150.
- Anschluss Zuleitung
- Behälterabdeckung aufsetzen
- Behälter gegen Auftrieb sichern
- Einbau mit Kran
- gelieferte Schachtabdeckungen Zug um Zug
auf Höhe setzen
Gesonderte Vergütung erfolgt für:
- Lieferung Regenspeicher
- Wasserhaltung und Verbau
- Erdarbeiten
- Ausgleichsringe aus Beton
Menge: 1,000 St

**06.02.0030 Pumpe für Regenwasseranlage liefern und montieren**
Pumpe mit Füllstandmessung für den Wasserspeicher
liefern und montieren.
Leistungen:
- verschleißfreie Füllstandskontrolle
(perUltraschall)
- Stromkabel in Leerrohr einziehen
- Steuerkabel in Leerrohr einziehen
- inkl.Anschlussarbeiten
Pumpe:
- Medium: Wasser
- Fördermenge: ca. 10 cbm/h
- Förderhöhe: ca. 35 mWs
- Druckabgang: DN 65
- Druckstutzen: DN 50, PN 10
Pumpe in die Regenwasserspeicheranlage montieren.
Die benötigte elektrische Zuleitung von der
Unterverteilung im Technikraum durch vorverlegte
Leerrohre an die Unterverteilung herstellen.
Installation der Füllstandmessung und Montage der
digitalen Anzeige über das Füllvolumen.
Die einzelnen Komponenten sind mit vernetzter
Steuerung in den Soleaufbereiter im
Technikraum einzubinden.
Menge: 1,000 St

### 07 Wartungsarbeiten

#### 07.01 Wartung

**07.01.0010 Frühjahrswartung**
Wartung nachfolgender Gewerke erfolgt nach den
Vorgaben der Arbeitskarten für die Dauer der
Gewährleistung durch den Auftragnehmer. Zum
Nachweis einer jeden Wartung sind die vom
Ausführenden des AN ausgefüllten und
unterzeichneten Arbeitskarten dem Betreiber
zum Gegenzeichnen zu übergeben. Die
durchzuführenden Leistungen ergeben sich aus den
beigefügten Arbeitskarten. Der Leistungsumfang
ist Bestandteil der Baubeschreibung, kann aber
herstellerbedingt abweichen. Der nach
Auftragserteilung zu schließende Wartungsvertrag
zwischen dem AN und Betreiber regelt den
Verlauf. Die Wartung ist im Frühjahr eines
Jahres, für die Dauer der Gewährleistung nach
Beendigung des Winterdienstes, spätestens bis
zum 30.05. des jeweiligen Kalenderjahres in
Abstimmung mit dem Betreiber durchzuführen.
Frühjahrswartung:
1. Anlage Arbeitskarte Salzsilos
2. Anlage Arbeitskarte Soleerzeuger
3. Anlage Arbeitskarte Solelagertanks
Menge: 4,000 St

**07.01.0020 Herbst-Wartung**
Wartung nachfolgender Gewerke erfolgt nach den
Vorgaben der Arbeitskarten für die Dauer der
Gewährleistung durch den Auftragnehmer. Zum
Nachweis einer jeden Wartung sind die vom
Ausführenden des AN ausgefüllten und
unterzeichneten Arbeitskarten dem Betreiber zum
Gegenzeichnen zu übergeben. Die durchzuführenden
Leistungen ergeben sich aus den beigefügten
Arbeitskarten. Der Leistungsumfang ist
Bestandteil der Baubeschreibung, kann aber
herstellerbedingt abweichen. Der nach
Auftragserteilung zu schließende Wartungsvertrag
zwischen dem AN und Betreiber regelt den Verlauf.
Die Wartung ist im Herbst eines Jahres, für die
Dauer der Gewährleistung als Vorbereitung auf
die kommende Winterdienstsaison, spätestens
bis zum 15.10. des jeweiligen Kalenderjahres in
Abstimmung mit dem Betreiber durchzuführen.
Herbstwartung:
1. Anlage Arbeitskarte Salzsilos
2. Anlage Arbeitskarte Soleerzeuger
3. Anlage Arbeitskarte Solelagertanks
Menge: 4,000 St
